# Instandsetzung Korrosionsschutz Br. 148 und Br. 150
Angebotsaufforderung (GAEB DA XML 3.2, DA83)
Projekt: 813W0126B005
Währung: EUR
Nebenangebote zugelassen: ja
Auftraggeber: WSA MLK / ESK, Dienstort Minden, Am Hohen Ufer 1 – 3, 32425 Minden, Telefon 0571 64 58-0, E-Mail wsa-mlk-esk@wsv.bund.de
Erstellt mit: GXML Toolbox V3.3 R20210630, iTWO_64 V10.0.894, 17.02.2026

## Korr1 Instandsetzung Korrosionsschutz Br. 148 / 150
Datum: 17.02.2026

### Abschnitt 1 Vollerneuerung Korrosionsschutz Br. 148

*Hinweis: Hinweis Ri-DaLi*
Für die Erstellung und Lieferung von Ausführungs- und Bestandsunterlagen gilt die Richtlinie für die Übergabe digitaler Unterlagen an Dienststellen der WSV (Stand 04/2025).

#### Unterabschnitt 1.1 Technische Bearbeitung Br. 148

**1.1.10 Bauzeitenplan aufstellen*Balkenpl. Fort. Bauabl.*PDF, Version A-1**
*** Pauschalposition
StL-Nr. 1420240390110209
Bauzeitenplan mit einer Aufgliederung in Planung,
Lieferung, Herstellung, ggf. Montage und Erprobung nach
Abschnitten des LV prüffähig aufstellen.
Abhängigkeiten der Vorgänge darstellen.
Vereinbarte Termine und Abläufe berücksichtigen
für 'alle Leistungen an der MLK-Brücke Nr. 148'

als Balkenplan
Fortschreibung entsprechend dem Bauablauf
Lieferung im Archiv-/Druckformat = PDF, Version A-1
Lieferung 'auf Papier, weiß, Anzahl 2-fach'
Menge: 1,000 Psch
Leistungsbereichkatalog: 202

**1.1.20 Berechnung. Ing.-Bauwerke aufstell.*alle Nachw. PDF, Version A-1*Papier 4fach**
*** Pauschalposition
StL-Nr. 1420210391020100
Berechnungen für Ingenieurbauwerke des Hoch-, Tief-,
und Wasserbaus mit allen für die Prüfung, Fertigung,
Montage, Instandhaltung und den Betrieb erforderlichen
Nachweisen aufstellen
für 'Arbeits- und Schutzgerüst als Einhausung,
halbseitiger Aufbau einschl. Überlappungsbereich zur
Freihaltung eines einspurigen Fahrwassers auf dem MLK.'

Art der Berechnungen = Nachweise der Standsicherheit, Tragfähigkeit, Gebrauchstauglichkeit und
Dauerhaftigkeit
Lieferung im Archiv-/Druckformat = PDF, Version A-1
Lieferung auf Papier, weiß, Anzahl 4fach
Menge: 1,000 Psch
Leistungsbereichkatalog: 202

**1.1.30 Ausführungszeichnungen aufstellen Vektor, VU*PDF, Version A-1*Papier 4fach**
*** Pauschalposition
StL-Nr. 1420220390912910
Ausführungszeichnungen mit allen für
die Prüfung, Fertigung, Montage, Inbetriebsetzung
und dem Betrieb erforderlichen Angaben und
Darstellungen aufstellen
für 'Arbeits- und Schutzgerüst der Vorposition'

Lieferung digital in Vektorformat/Version = 'MicroStatio
n-DGN'

Datenmodell nach Vertragsunterlagen
Lieferung im Archiv-/Druckformat = PDF, Version A-1
Medium für Datenübergabe = 'Wechseldatenträger'

Lieferung auf Papier, weiß, Anzahl 4fach
Menge: 1,000 Psch
Leistungsbereichkatalog: 202

**1.1.40 Ausführungszeichnungen aufstellen*Vektor, VU PDF, Version A-1 Papier 4fach**
*** Pauschalposition
StL-Nr. 1420220399912910
Ausführungszeichnungen mit allen für
die Prüfung, Fertigung, Montage, Inbetriebsetzung
und dem Betrieb erforderlichen Angaben und
Darstellungen aufstellen
für 'Korrosionsschutz und Fahbahnbelag,
Querschnittsdarstellung anlaog zum Überbauquerschnitt
des Baubestandsübersichtsplans'

Art der Ausführungszeichnungen = 'Korrosionsschutzplan'

Lieferung digital in Vektorformat/Version = 'MicroStatio
n-DGN'

Datenmodell nach Vertragsunterlagen
Lieferung im Archiv-/Druckformat = PDF, Version A-1
Medium für Datenübergabe = 'Wechseldatenträger'

Lieferung auf Papier, weiß, Anzahl 4fach
Menge: 1,000 Psch
Leistungsbereichkatalog: 202

**1.1.50 Bestandszeichnungen aufstellen Vektor, VU*PDF, Version A-1**
*** Pauschalposition
StL-Nr. 1420230399129900
Bestandszeichnungen aus den Ausführungszeichnungen/
-unterlagen entwickeln und aufstellen
Temporäre Bauteile, die verbleiben, sind darzustellen
für 'Korrosionsschutz und Fahrbahnbelag'

Lieferung digital in Vektorformat/Version = 'MicroStatio
n-DGN'

Datenmodell nach Vertragsunterlagen
Lieferung im Archiv-/Druckformat = PDF, Version A-1
Medium für Datenübergabe = 'Wechseldatenträger'

Lieferung 'auf Papier, weiß, Anzahl 1-fach mit
Originalunterschrift'
Menge: 1,000 Psch
Leistungsbereichkatalog: 202

*Hinweis: Hinweis SiGeKo*
Es ist ein externer SiGeKo zu stellen.

**1.1.60 SiGe-Koordinator stellen Begeh. ges. Verg.**
*** Pauschalposition
StL-Nr. 1420252302
Sicherheits- und Gesundheitsschutzkoordinator zur
Umsetzung der Anforderungen nach Baustellenverordnung
Par. 3 stellen. Koordination, Überwachung und Organisation während der Bauzeit durchführen und dokumentieren.
Qualifikation des Koordinators nach RAB 30 (Regeln zum
Arbeitsschutz auf Baustellen)
Baustellenbegehungen werden gesondert vergütet
Menge: 1,000 Psch
Leistungsbereichkatalog: 202

**1.1.70 Vorankündigung aufstellen**
*** Pauschalposition
StL-Nr. 14202503
Vorankündigung nach Baustellenverordnung Par. 2, Abs. 2
vorbereiten, mit AG abstimmen und spätestens 2 Wochen
vor Einrichten der Baustelle der zuständigen Behörde
übermitteln.
Vorankündigung sichtbar und witterungsgeschützt auf
der Baustelle aushängen und bei erheblichen Änderungen
i.S.v. Par. 2, Abs.2, Satz 2 der Baustellenverordnung
während der Bauzeit anpassen
Menge: 1,000 Psch
Leistungsbereichkatalog: 202

*Hinweis: Hinweis auf Schadstoffe*
Berücksichtigung der Schadstoffbelastung gemäß Vertragsunterlagen

**1.1.80 SiGe-Plan aufstellen PDF, Version A-1**
*** Pauschalposition
StL-Nr. 142025132090
Sicherheits- und Gesundheitsschutzplan gemäß Par. 2,
Abs. 3 der Baustellenverordnung nach Unterlagen des AG
erstellen, mit dem Sicherheits- und Gesundheitsschutzkoordinator abstimmen und bei erheblichen Änderungen
i.S.v. Par. 3, Abs. 3, Nr. 3 der Baustellenverordnung
in der Ausführung des Bauvorhabens anpassen.
Sicherheits- und Gesundheitsschutzplan für jeden
Beschäftigten einsehbar auf der Baustelle vorhalten.
RAB 31 (Regeln zum Arbeitsschutz auf Baustellen) ist
zu berücksichtigen
Lieferung im Archiv-/Druckformat = PDF, Version A-1
Lieferung 'auf Papier, weiß, Anzahl 2fach'
Menge: 1,000 Psch
Leistungsbereichkatalog: 202

**1.1.90 Baustellenbegehung SiGeKo durchf.**
StL-Nr. 14202533
Baustellenbegehung durch SiGe-Koordinator in
Abstimmung mit dem Auftraggeber und nach Erfordernis
durchführen und dokumentieren
Menge: 6,000 St
Leistungsbereichkatalog: 202

**1.1.100 Berechnung. Ing.-Bauwerke aufstell.*alle Nachw. Grundl. nach VU*PDF, Version A-1 Papier 4fach**
*** Pauschalposition
*** Bedarfsposition mit GB
StL-Nr. 1420210391120100
Berechnungen für Ingenieurbauwerke des Hoch-, Tief-,
und Wasserbaus mit allen für die Prüfung, Fertigung,
Montage, Instandhaltung und den Betrieb erforderlichen
Nachweisen aufstellen
für 'temporäre Querfesthaltung zur Lagerentlastung.'

Art der Berechnungen = Nachweise der Standsicherheit, Tragfähigkeit, Gebrauchstauglichkeit und
Dauerhaftigkeit
Grundlagen nach Vertragsunterlagen
Lieferung im Archiv-/Druckformat = PDF, Version A-1
Lieferung auf Papier, weiß, Anzahl 4fach
Menge: 1,000 Psch
Leistungsbereichkatalog: 202

**1.1.110 Ausführungszeichnungen aufstellen Vektor, VU*PDF, Version A-1*Papier 4fach**
*** Pauschalposition
*** Bedarfsposition mit GB
StL-Nr. 1420220390912910
Ausführungszeichnungen mit allen für
die Prüfung, Fertigung, Montage, Inbetriebsetzung
und dem Betrieb erforderlichen Angaben und
Darstellungen aufstellen
für 'temporäre Querfesthaltung zur Lagerentlastung.'

Lieferung digital in Vektorformat/Version = 'MicroStatio
n-DGN'

Datenmodell nach Vertragsunterlagen
Lieferung im Archiv-/Druckformat = PDF, Version A-1
Medium für Datenübergabe = 'Wechseldatenträger'

Lieferung auf Papier, weiß, Anzahl 4fach
Menge: 1,000 Psch
Leistungsbereichkatalog: 202

#### Unterabschnitt 1.2 Baustelleneinrichtung und -räumung Br. 148

*Hinweis: Hinweis auf TRGS*
Der Altanstrich der Brücke enthält Schadstoffe gemäß anliegendem Gutachten des Labors Wessling.
Die einschlägigen Technischen Regeln für Gefahrstoffe (TRGS) und daraus resultierende Anforderungen an Installationen sind bei der Baustelleneinrichtung zu berücksichtigen.

**1.2.10 Baustelle einrichten dieses Abschnitts*Fläche des AG Räumen nicht ges*Zufahrt vorhanden Vers.d.AN*Vorh.+Betr.n.ges.**
*** Pauschalposition
StL-Nr. 2420410121101101
Baustelle für die vertragsgemäße Durchführung der
Bauleistungen einrichten.
Soweit nicht für bestimmte Leistungen das Einrichten
der Baustelle als besonderer Ansatz im LV enthalten
ist, umfasst die Pauschale die Vergütung der Baustelleneinrichtung einschl. der Geräte, Gerüste und
dgl. für alle Bauleistungen.
Abschläge auf die Pauschale werden nach Leistungsstand der Baustelleneinrichtung vergütet.
dieses Abschnittes des LV.
Einrichtungsfläche nach Leistungsbeschreibung
wird vom AG kostenlos zur Verfügung gestellt.
Zusatzflächen werden vom AN beschafft.
Räumen der Einrichtungsfläche von Bewuchs und dessen
schadlose Beseitigung wird nicht gesondert vergütet.
Zufahrt zur Baustelle nach Leistungsbeschreibung
ist vorhanden.
Ver- und Entsorgungseinrichtungen herstellen.
Vorhalten, Unterhalten und Betreiben der Baustelleneinrichtung einschl. Geräte, Gerüste u. dgl. sind, soweit
nicht in der Pauschale enthalten, in die Einheitspreise
der betreffenden Teilleistungen einzurechnen.
Menge: 1,000 Psch
Leistungsbereichkatalog: 204

**1.2.20 Baustelle räumen dieses Abschnitts*Oberboden andeck.**
*** Pauschalposition
StL-Nr. 24204111200100
Baustelle räumen. Soweit nicht für bestimmte Leistungen
das Räumen der Baustelle als besonderer Ansatz
enthalten ist, umfasst die Pauschale die Vergütung
der Baustellenräumung für alle Leistungen.
dieses Abschnittes des LV.
Rekultivierung im Bereich der Baustelleneinrichtungsfläche und Andecken seitlich gelagerten Oberbodens wird
nicht gesondert vergütet.
Menge: 1,000 Psch
Leistungsbereichkatalog: 204

**1.2.30 Baubüro für AG auf- und abbauen Fläche 15 m2*Obod.abheb.,Aufw. Zuf+Platz Wahl AN**
*** Pauschalposition
StL-Nr. 1910132210000119
Baubüro (Baracke oder Container) für den AG, doppelwandig, mit einem Fenster je Arbeitsplatz, antransportieren und nach Unterlagen des AG aufbauen. Jeden Arbeitsplatz mit Schreibtisch, Stuhl, Aktenbock und Akten-
/Kleiderschrank, jeden Raum zusätzlich mit Ablagetisch,
zwei weiteren Stühlen (bzw. Sitzbank) und verschließbarem Aktenschrank ausstatten. Raum- und Arbeitsplatzbeleuchtung entsprechend den Vorschriften für die Be-
leuchtung von Arbeitsplätzen herstellen. Elektrische
Beleuchtung, Waschgelegenheit mit fließend kaltem und
warmen Wasser, Heizgelegenheit sowie Toilette einrichten, für Abwasserbeseitigung sorgen. Der Bürowagen entspricht mit seinen Arbeitsplätzen allen gesetzlichen
Regelungen und Vorschriften. Baubüro mit allen
Einrichtungen abbauen und abtransportieren. Benutzte
Flächen entsprechend dem ursprünglichen Zustand herrichten. 70 v.H. der Pauschale werden nach Übernahme
des Baubüros durch den AG, der Rest nach Erfüllung der
Leistung vergütet.
Bürofläche ca. 15 m2 (ohne Flure und Toiletten) mit 1
Arbeitsplatz.
Vorhandenen Oberboden für die benötigten Flächen abheben und seitlich lagern, Aufwuchs beseitigen.
Zufahrt und Platzbefestigung nach Wahl des AN ausführen.
Einstellplatz 'für 1 PKW.'
Menge: 1,000 Psch
Leistungsbereichkatalog: 101

**1.2.40 Baubüro vorhalten und betreiben Für die Bauzeit**
StL-Nr. 2420432601
Baubüro für den AG mit allen Einrichtungen vorhalten,
unterhalten und betreiben, wie z.B. mit Strom und
Wasser versorgen und heizen.
Ver- und Entsorgung sicherstellen. 2 mal wöchentlich
reinigen.
Zufahrt und befestigte Flächen unterhalten.
Teilzeiten werden nach Tagen
zu 1/30 des Einheitspreises vergütet.
Für die Dauer der Bauzeit.
Menge: 7,000 Mt
Leistungsbereichkatalog: 204

**1.2.50 Bauzaun aufstellen und entfernen Zaunhöhe 2,0 m*Stahlgitter-FT**
StL-Nr. 1910120733
Bauzaun nach Unterlagen des AG einschl. der erforderlichen Tore und Pfosten standsicher aufstellen, während
der Bauzeit vorhalten und unterhalten sowie nach Beendigung der Bauzeit entfernen. 70 v.H. des Preises werden nach Aufstellen, der Rest nach Entfernen des Bauzaunes vergütet.
Zaunhöhe = 2,00 m.
Zaun aus Stahlgitter-Fertigteilen.
Menge: 105,000 m
Leistungsbereichkatalog: 101

*Hinweis: Fahrspuren im Forstweg*
Material zur Ausbesserung von Fehlstellen im Forstweg, Wasser und Schlamm aus Vertiefungen ist vor dem Einbau zu entfernen, Verdichtung mittels Rüttelplatte, Recyclingmaterial ist nicht zugelassen, Prüfzeugnis der Güteüberwachung ist vorzulegen.

**1.2.60 Schottertragschicht herstellen KL. F.Einb. o. F.*0/32 URM n. Unterl. AG*Profilausgleich**
StL-Nr. 22112324611020
Schottertragschicht herstellen. Erschwernisse durch
Einbauten, Schächte und Straßenabläufe werden gesondert vergütet.
In kleinen Flächen, Einbau ohne Fertiger.
Baustoffgemisch 0/32.
Umweltrelevante Merkmale des Baustoffgemisches nach
Unterlagen des AG.
Zum Profilausgleich.
Menge: 5,000 t
Leistungsbereichkatalog: 112

#### Unterabschnitt 1.3 Vorbereitende Arbeiten

**1.3.10 Beweissicherung durchführen**
*** Pauschalposition
Feststellen des Zustandes der Straßen- und Geländeoberflächen, der Vorfluter und dergleichen gemäß
§ 3 Abs. 4 der VOB/B.
Fotodokumentation mit Beschriftung
Lieferung im Archiv-/Druckformat = PDF, Version A-1
Menge: 1,000 Psch

*Hinweis: Hinweis zeitl. Vorlauf*
Die Einrichtung der Verkehrssicherung vor Baubeginn und für den Umbau im Zuge der weiteren Arbeiten ist mit einem zeilichen Vorlauf von 4 Wochen beim AG zu beantragen.

**1.3.20 Verkehrssicherung Wasserstraße kontrollieren und betreiben**
*** Pauschalposition
Verkehrslenkende Einrichtungen an der Wasserstraße für die Binnenschifffahrt kontrollieren und betreiben während der Bauzeit.
220 V-Stromanschluss für die Tafelzeichen auf der Brücke herstellen und zugehörige Beleuchtung betreiben.
Die Kontrolle der Schifffahrtszeichen einschl. Beleuchtung ist unmittelbar nach der Durchführung zu erfassen und zu dokumentieren. Störungen/Beschädigungen sind dem AG unverzüglich zu melden.
Kontrolle zweimal arbeitstäglich, mindestens einmal bei beleuchteter Beschilderung.
Kontrolle an Wochenenden und arbeitsfreien Tagen einmal täglich.
Lieferung, Auf- und Abbau der Verkehrssicherung für die Wasserstraße erfolgt nach Unterlagen des AG durch den Außenbezirk Minden des Wasserstraßen- und Schifffahrtsamtes MLK/ESK. Batterien für LED-Beleuchtungen werden dort vorgehalten.
Menge: 1,000 Psch

*Hinweis: Beschreibung Umleitungsstrecke*
Vollsperrung mit Umleitung für Fußgänger und Radfahrer über Betriebswege entlang des MLK östlich der Brücke 148 und über die Brücke 149 (K1). Radfahrer müssen auf  Br. 149 absteigen.

**1.3.30 Verkehrssich. läng. Dauer aufbauen Arb.st.u. Uml.str*Verk.konzept AG Anordnung Unt. AG*Geb. bis 100 Euro**
*** Pauschalposition
StL-Nr. 2110510532000103
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrskonzept des AG.
Verkehrsrechtliche Anordnung nach Unterlagen des AG
einholen und zugehörige Unterlagen erstellen. Erforderliche Ortsbesichtigungen zur Erstellung der Planunterlagen für die verkehrsrechtliche Anordnung durchführen.
Anfallende Gebühren für verkehrsrechtliche Anordnung
bis 100,00 Euro.
Menge: 1,000 Psch
Leistungsbereichkatalog: 105

**1.3.40 Verkehrssich. läng. Dauer vorhalten wie Vorposition**
StL-Nr. 2110511010
Verkehrssicherung längerer Dauer vorhalten, warten, instand setzen und betreiben. Vorübergehende Verkehrssicherungsmaßnahmen durchführen. Die Kontrolle der Verkehrssicherung wird gesondert vergütet.
Verkehrssicherung wie in Vorposition beschrieben.
Menge: 180,000 d
Leistungsbereichkatalog: 105

**1.3.50 Kontrolle d. Verkehrss. an Arb.st. einmal täglich**
StL-Nr. 2110590519
Kontrolle der Verkehrssicherung an Arbeitsstellen
einschließlich temporärer Verkehrsschilder,
vorübergehender Markierungen, transportabler Lichtsignalanlagen, baulicher Leitelemente und transportabler
Schutzeinrichtungen gemäß ZTV-SA durchführen. Die Kontrolle ist unmittelbar nach deren Durchführung zu erfassen und zu dokumentieren. Arbeits- und Hilfsmittel
sind vom AN zu stellen und dem AG jederzeit zugänglich
zu machen. Die Kontrolle der Umleitungsstrecke wird gesondert vergütet.
Kontrolle einmal täglich.
Dokumentation der Kontrolle 'spätestens am nächsten
Arbeitstag an den AG übergeben. Nicht rechtzeitig
übergebene Protokolle führen zur Nichtanerkennung der
Vorhalte- und Kontrollleistung für den jeweils
betreffenden Tag.'
Menge: 180,000 d
Leistungsbereichkatalog: 105

**1.3.60 Verkehrssich. läng. Dauer abbauen**
*** Pauschalposition
StL-Nr. 211051200000
Verkehrssicherung an Arbeitsstellen längerer Dauer abbauen. Vorübergehende Verkehrssicherungsmaßnahmen
durchführen. Vorübergehende Markierung entfernen,
transportable Lichtsignalanlage, bauliches Leitelement,
mobile Stauwarnanlage, LED-Anzeigetafel und transportable Schutzeinrichtung abbauen werden gesondert
vergütet.
Menge: 1,000 Psch
Leistungsbereichkatalog: 105

*Hinweis: Hinweis nur Planken*
Pfosten belassen, Schutz aller Bauteile für Wiederanbau der Schutzplankenteile ist einzurechnen.

**1.3.70 Teil des FRS abbauen und herstellen*ESP Pf.Abst.4,0m**
StL-Nr. 211293079190
Teil des Fahrzeug-Rückhaltesystem (FRS) abbauen und
herstellen. Abgerechnet wird die Baulänge.
Teil 'Schutzplankenholm mit Endstück'

Konstruktion = Einfache Schutzplanke, Pfostenabstand
4,00 m.
Ausgebaute Teile 'auf der Baustelle seitl. lagern und nach Abschluss der Korrosionsschutzarbeiten wieder
anbauen. Befestigungsmittel liefert der AN.'
Menge: 17,600 m
Leistungsbereichkatalog: 129

**1.3.80 Abdeckbleche der Fahrbahnübergänge ausbauen**
Abdeckbleche der Fahrbahnübergangskonstruktionen im Gehweg ausbauen und zwischenlagern.
Vertikale, ca. 40 cm hohe, äußere Gesimsabdeckung nach Angabe des AG ca. 7 - 8 cm unterhalb der Abkantung mittels Trennschnitt lösen, Schnittkanten entgraten.
Jeweils 2 Bohrungen für Sechskantschrauben M12 in der verbliebenen Abkantung ausführen, je eine passende Schraubenmutter pro Bohrloch an der Blechinnenseite nach Wahl des AN dauerhaft befestigen für spätern Wiederanschluss des abgetrennten Blechteils.
Einzellängen ca. 1,65 m, Breite 31 cm Nord, 47 cm Süd.
Nach Fertigstellung der Korrosionsschutzarbeiten gekürzte Abdeckbleche wieder einbauen,
unbrauchbar gewordene Befestigungsmittel ersetzen,
Befestigungsmittel liefert der AN.
Sechskantschrauben M12, feuerverzinkt mit Unterlegscheibe
Menge: 4,000 St

**1.3.90 Abgetrennte Bleche befestigen**
Abgetrennte Außenteile der Abdeckbleche befestigen,
je 2 Bohrungen passend zu der Bohrung in der Abkantung des FÜ-Abdeckblechs im abgetrennten Teil herstellen und Bleche mittels Schraubverbindung aneinander befestigen,
Sechskantschrauben, Stahl, verzinkt, Lieferung durch AN.
Menge: 4,000 St

**1.3.100 Fahrbahnübergänge reinigen**
Fahrbahnübergangskonstruktionen von eingetragenen Bodenbestandteilen, losem Schmutz und sonstigen Verunreinigungen in den Dehnprofilen frei machen.
Abgerechnet wird die Länge in Achse horizontal.
Menge: 9,800 m

**1.3.110 Stahlbauteil richten**
*** Pauschalposition
Anprallschaden an der Unterseite des westl. Längsträgers beseitigen durch Flammrichten.
Punktuelle Verformung der Außenkante des Trägerflansches um ca. 1,5 cm nach oben, Länge Schadenstelle ca. 50 cm.
Ausführung durch qualifizierte Fachkraft nach DVS-Richtlinie 1145, Qualifikation ist nachzuweisen.
Menge: 1,000 Psch

*Hinweis: Hinweis Betriebswegdurchgang+ZTV-ING*
ZTV-ING Teil 5 Abschnitt 3 ist zu beachten.
Ein gesicherter Betriebswegdurchgang für Fußgänger und Radfahrer vor dem betreffenden Brückenwiderlager ist einzurechnen.

**1.3.120 Einrüstung herstellen Einhausung*Bel,Luftkond,Klim vorh.unterh.betr.**
*** Pauschalposition
StL-Nr. 22122813399801
Einrüstung entsprechend statischen, konstruktiven, sicherheits-, ausrüstungs- und umwelttechnischen Erfordernissen nach Unterlagen des AG herstellen, entsprechend dem Arbeitsfortschritt umsetzen, rückbauen und
von der Baustelle entfernen.
Einrüstung = Einhausung.
Bauteil '= Bauwerk, Korrosionsschutz in 2 Arbeitsabschnitten, Einrüstung jeweils hälftig mit Überlappungsbereich, Umbau ist einzurechnen.'

Grundfläche 'ca. 700 m2 von Ende Widerlager bis Ende
Widerlager.'

Einrüstung mit Beleuchtung, Luftkonditionierung zur
Entstaubung und Klimaanlage.
Einrüstung für den Zeitraum der eigenen Leistung vorhalten, unterhalten und technische Anlagen betreiben.
Menge: 1,000 Psch
Leistungsbereichkatalog: 122

**1.3.130 Halterung einbauen Widerlager**
*** Bedarfsposition mit GB
StL-Nr. 24121933199099
Halterung nach Unterlagen des AG einbauen.
Einbauort = Widerlager.
Halterung 'als temporäre Querfesthaltung nach statischen und konstruktiven Erfordernissen. Ergänzende Lagesicherung des Brückenüberbaus montieren und nach Abschluss der Arbeiten wieder abbauen. Material verbleibt im Eigentum des AN.'

Baustoff 'Stahl, Gesamtgewicht ca. 500 kg'

Befestigung 'mit Ankerschrauben nach Wahl des AN.'
Menge: 2,000 St
Leistungsbereichkatalog: 121

#### Unterabschnitt 1.4 Korrosionsschutzarbeiten

**1.4.10 Schriftzug "148" sichern und wieder herstellen**
*** Pauschalposition
Schriftzug der Bauwerksnummerierung "148" in Größe und Lage auf dem Bogen SO sichern (Foto, Aufmaß),
nach Fertigstellung der Korrosionsschutzarbeiten an gleicher Stelle an allen 4 aufgehenden Bogenenden anbringen,
Beschichtungsstoff 2K-PUR nach Blatt 87,
Reinweiß - RAL 9010,
Sollschichtdicke 60 mym
Menge: 1,000 Psch

**1.4.20 Beschichtetes Stahlbauteil reinigen Geländer Wasser, 80G,100b*auf Baustelle**
StL-Nr. 22122163191299
Beschichtetes Stahlbauteil nach Unterlagen des AG reinigen.
Bauteil = Geländer.
Reinigung 'vor Beginn der Korrosionsschutzarbeiten.'

Oberfläche reinigen mit Wasser, mind. 80 Grad, Druck
mind. 100 bar.
Vorbereitungsarbeiten auf der Baustelle durchführen.
Abgerechnet 'nach Handlauflänge in dessen Achse.'
Menge: 178,000 m
Leistungsbereichkatalog: 122

**1.4.30 Stahlbauteil vorbereiten*Vollerneuerung Sa 2 1/2*Baust.Instandsetz**
StL-Nr. 2212212392000139
Stahlbauteil nach Unterlagen des AG für Korrosionsschutz vorbereiten.
Bauteil 'Füllstabgeländer mit Kurzpfosten'

Vorbereitung für Vollerneuerung.
Oberflächenvorbereitungsgrad Sa 2 1/2.
Vorbereitungsarbeiten auf der Baustelle durchführen.
Beseitigen des Strahlschutts wird gesondert vergütet.
Abgerechnet 'wird nach Handlauflänge in dessen Achse'
Menge: 178,000 m
Leistungsbereichkatalog: 122

*Hinweis: Farbton*
Deckschicht im Farbton DB 701 (silbergrau)

**1.4.40 Stahlbauteil mit Korr.schutz vers. Geländer*Bauteil Nr. 3.1 Korr.belast. b)*Korr.system Nr.2 auf Baustelle*Zwischenreinigung**
StL-Nr. 2212222311222199
Stahlbauteil nach Unterlagen des AG mit Korrosionsschutz versehen. Lt. Tabelle "Korrosionsschutzsysteme"
der ZTV-ING Teil 4, Abschnitt 3, Anhang A. O-
berflächenvorbereitung wird gesondert vergütet.
Zu beschichtendes Bauteil = Geländer.
Bauteil Nr. 3.1.
Zugrunde gelegte Korrosionsbelastung = b).
Korrosionsschutzsystem Nr. 2.
Beschichtungen auf der Baustelle aufbringen.
Erforderliche Zwischenreinigungen ausführen.
Abgerechnet 'wird nach Handlauflänge in dessen Achse.'
Menge: 178,000 m
Leistungsbereichkatalog: 122

**1.4.50 Beschicht. Stahloberfl. reinigen Gesamtkonstrukt. Wasser, 80G,100b*auf Baustelle**
StL-Nr. 221221531912
Beschichtete Stahloberfläche nach Unterlagen des AG
reinigen.
Bauteil = Gesamtkonstruktion.
Reinigung 'vor Beginn der Korrosionsschutzarbeiten.'

Oberfläche reinigen mit Wasser, mind. 80 Grad, Druck
mind. 100 bar.
Vorbereitungsarbeiten auf der Baustelle durchführen.
Menge: 1610,000 m2
Leistungsbereichkatalog: 122

**1.4.60 Stahloberfläche vorbereiten*Vollerneuerung Sa 2 1/2*Baust.Instandsetz vorbereitete Fl.**
StL-Nr. 2212211392000132
Stahloberfläche nach Unterlagen des AG für Korrosionsschutz vorbereiten.
Bauteil 'Schrammbord und Gehweg'

Vorbereitung für Vollerneuerung.
Oberflächenvorbereitungsgrad Sa 2 1/2.
Vorbereitungsarbeiten auf der Baustelle durchführen.
Beseitigen des Strahlschutts wird gesondert vergütet.
Abgerechnet wird die vorbereitete Stahlfläche.
Menge: 160,000 m2
Leistungsbereichkatalog: 122

*Hinweis: Hinweis zur Korrektur STLK*
Korrektur zum STLK: Dünnbelag nach ZTV-ING, Teil 4-3, Nr. 5.
Beschichtungsüberlappungen nach Nr. 5.3.6 (4).
Halbkugelförmige Messpunkte auf dem Gehweg sichern, nur Grundbeschichtung auftragen.

**1.4.70 Dünnbelag n. ZTV-ING, Teil 76 herst Gehwegblech*auf Baustelle PUR*Dicke 4 mm**
StL-Nr. 2212271322229099
Dünnbelag aus reaktionsharzgebundenen Schichten nach
ZTV-ING, Teil 76, Abschnitt 5, bestehend aus Grundierungsschicht und Deckschicht, ein- und/oder mehrlagig,
einschließlich Abstreuung auf Oberfläche der Stahlkonstruktion nach Unterlagen des AG herstellen. RHD-Belag
an bestehende Abdichtungen und Konstruktionen sowie
Durchdringungskörper anschließen. Erforderliche Überlappung herstellen. Vorbereitung der Stahloberfläche
wird gesondert vergütet. Überschüssiges Abstreugut aufnehmen und nach Wahl des AN verwerten.
Zu beschichtendes Bauteil = Gehwegblechoberseite.
Belag auf der Baustelle aufbringen.
Bindemittelart = Polyurethan.
Sollschichtdicke des Gesamtsystems = 4 mm.
Fläche 'bis 2,5% geneigt'

Abgerechnet 'wird die endbeschichtete Fläche.'
Menge: 106,000 m2
Leistungsbereichkatalog: 122

**1.4.80 Dünnbelag n. ZTV-ING, Teil 76 herst Schrammbord*auf Baustelle PUR*Dicke 2 mm*Fläche senkrecht**
StL-Nr. 2212271332212099
Dünnbelag aus reaktionsharzgebundenen Schichten nach
ZTV-ING, Teil 76, Abschnitt 5, bestehend aus Grundierungsschicht und Deckschicht, ein- und/oder mehrlagig,
einschließlich Abstreuung auf Oberfläche der Stahlkonstruktion nach Unterlagen des AG herstellen. RHD-Belag
an bestehende Abdichtungen und Konstruktionen sowie
Durchdringungskörper anschließen. Erforderliche Überlappung herstellen. Vorbereitung der Stahloberfläche
wird gesondert vergütet. Überschüssiges Abstreugut aufnehmen und nach Wahl des AN verwerten.
Zu beschichtendes Bauteil = Schrammbord.
Belag auf der Baustelle aufbringen.
Bindemittelart = Polyurethan.
Sollschichtdicke des Gesamtsystems = 2 mm.
Fläche senkrecht.
Abgerechnet 'wird die endbeschichtete Fläche.'
Menge: 54,000 m2
Leistungsbereichkatalog: 122

*Hinweis: Hinweis Mehraufwand Gummis*
Der Schutz der Dehnungsprofile Nord und Süd sowie der Konsolauflagerungen Süd der Fahrbahnübergangskonstruktionen ist einzurechnen. Zu bearbeitende Fläche Ober- und Unterseite im Mittel ca. 0,80 m2/m. Der Umfang der Arbeiten an der Unterseite ergibt sich aus der Erreichbarkeit der Bauteile und erfolgt in Abstimmung mit dem AG.

**1.4.90 Stahlbauteil vorbereiten Übergangskonstr.*Vollerneuerung PSa 2 1/2*Baust.Instandsetz**
StL-Nr. 2212212342000339
Stahlbauteil nach Unterlagen des AG für Korrosionsschutz vorbereiten.
Bauteil = Übergangskonstruktion.
Vorbereitung für Vollerneuerung.
Oberflächenvorbereitungsgrad PSa 2 1/2.
Vorbereitungsarbeiten auf der Baustelle durchführen.
Beseitigen des Strahlschutts wird gesondert vergütet.
Abgerechnet 'wird die Länge in Achse horizontal'
Menge: 9,700 m
Leistungsbereichkatalog: 122

*Hinweis: Hinweis Beschichtungsfläche, Farbton*
Beschichtungsfläche Ober- und Unterseite im Mittel
ca. 0,80 m2/m.
Deckschicht im Farbton DB 301 (rot)

**1.4.100 Stahlbauteil mit Korr.schutz vers. Korr.system Nr.1*auf Baustelle Zwischenreinigung**
StL-Nr. 2212222399012199
Stahlbauteil nach Unterlagen des AG mit Korrosionsschutz versehen. Lt. Tabelle "Korrosionsschutzsysteme"
der ZTV-ING Teil 4, Abschnitt 3, Anhang A. O-
berflächenvorbereitung wird gesondert vergütet.
Zu beschichtendes Bauteil 'Fahrbahnübergangskonstruktion
 Nord und Süd'

Bauteil Nr. '3.4.2'

Korrosionsschutzsystem Nr. 1.
Beschichtungen auf der Baustelle aufbringen.
Erforderliche Zwischenreinigungen ausführen.
Abgerechnet 'wird das Beschichtungssystem nach Länge in
Achse horizontal.'
Menge: 9,700 m
Leistungsbereichkatalog: 122

**1.4.110 Stahloberfläche vorbereiten*Vollerneuerung Sa 2 1/2*Baust.Instandsetz vorbereitete Fl.**
StL-Nr. 2212211392000132
Stahloberfläche nach Unterlagen des AG für Korrosionsschutz vorbereiten.
Bauteil 'zwischengelagerte Abdeckbleche der
Fahrbahnübergänge'

Vorbereitung für Vollerneuerung.
Oberflächenvorbereitungsgrad Sa 2 1/2.
Vorbereitungsarbeiten auf der Baustelle durchführen.
Beseitigen des Strahlschutts wird gesondert vergütet.
Abgerechnet wird die vorbereitete Stahlfläche.
Menge: 5,000 m2
Leistungsbereichkatalog: 122

*Hinweis: Farbton*
Deckschicht im Farbton DB 701 (silbergrau)

**1.4.120 Stahlfl. mit Korr.schutz versehen*Korr.system Nr.1 auf Baustelle*Zwischenreinigung**
StL-Nr. 22122213901201
Stahlfläche nach Unterlagen des AG mit Korrosionsschutz
versehen. Lt. Tabelle "Korrosionsschutzsysteme" der
ZTV-ING Teil 4, Abschnitt 3, Anhang A. O-
berflächenvorbereitung wird gesondert vergütet.
Zu beschichtendes Bauteil 'zwischengelagerte
Abdeckbleche der Fahrbahnübergänge, Beschichtung wie
Bauteil Nr. 3.4.2.'

Korrosionsschutzsystem Nr. 1.
Beschichtungen auf der Baustelle aufbringen.
Erforderliche Zwischenreinigungen ausführen.
Menge: 5,000 m2
Leistungsbereichkatalog: 122

*Hinweis: Hinweis Leitungsmehraufwand*
Mehraufwand durch die unter dem Überbau überführten Leitungen und deren Schutz vor Beschädigung ist einzurechnen, ebenso der Schutz der Elastomerkissen der Brückenlager.

**1.4.130 Stahloberfläche vorbereiten*Vollerneuerung Sa 2 1/2*Baust.Instandsetz vorbereitete Fl.**
StL-Nr. 2212211392000132
Stahloberfläche nach Unterlagen des AG für Korrosionsschutz vorbereiten.
Bauteil 'Gesamtkonstruktion einschl.Lager. Fahrbahnübergangskonstruktionen, deren Abdeckbleche, Geländer, Gehwege und Schrammborde
werden gesondert vergütet.'

Vorbereitung für Vollerneuerung.
Oberflächenvorbereitungsgrad Sa 2 1/2.
Vorbereitungsarbeiten auf der Baustelle durchführen.
Beseitigen des Strahlschutts wird gesondert vergütet.
Abgerechnet wird die vorbereitete Stahlfläche.
Menge: 1450,000 m2
Leistungsbereichkatalog: 122

*Hinweis: Hinweis Leitungsmehraufwand*
Hinweis zum Aufbringen des Korrosionsschutzes der Folgepositionen:
Mehraufwand durch die unter dem Überbau überführten Leitungen und dem Schutz der Elastomerkissen der Brückenlager ist bei allen Arbeitsgängen einzurechnen.

**1.4.140 Stahloberfläche grundbeschichten*auf Baustelle Airless 80 mym*vorbereitete Fl.**
StL-Nr. 2212241390219302
Stahloberfläche nach Unterlagen des AG grundbeschichten. Vorbereiten der zu beschichtenden Oberfläche wird
gesondert vergütet.
Bauteil 'Gesamtkonstruktion einschl.Lager.
Fahrbahnübergangskonstruktionen, deren Abdeckbleche, Geländer, Gehwege und Schrammborde
werden gesondert vergütet.'

Grundbeschichtung auf der Baustelle aufbringen.
Grundbeschichtung mit Airless-Spritzgerät auftragen.
Beschichtungsstoff 'für Bauteil-Nr. 1.2.1, auf
Epoxidharz-Basis mit Zinkstaub nach Blatt 100-A.'

Sollschichtdicke = 80 mym.
Abgerechnet wird die vorbereitete Stahlfläche.
Menge: 1450,000 m2
Leistungsbereichkatalog: 122

**1.4.150 Kantenschutzbeschichtung auftragen**
*** Pauschalposition
Auf Stahlkonstruktion nach Zeichnung zusätzliche Beschichtung als Kantenschutz nach Blatt 100-A, Bauteil-Nr. 5.2.1.
Bauteil Gesamtkonstruktion einschl. Lager.
Sollschichtdicke = 80 mym.
Menge: 1,000 Psch

**1.4.160 Stahloberfläche zwischenbeschichten*2 Schichten/Baust Airless*vorbereitete Fl.**
StL-Nr. 2212251390509922
Stahloberfläche nach Unterlagen des AG zwischenbeschichten.
Bauteil 'Gesamtkonstruktion einschl.Lager. Fahrbahnübergangskonstruktionen, deren Abdeckbleche,
Geländer, Gehwege und Schrammborde werden
gesondert vergütet.'

Zwischenbeschichtung bestehend aus zwei Schichten, auf
der Baustelle aufbringen.
Beschichtungsstoff 'für Bauteil-Nr. 1.2.1 nach Blatt
100-A und Herstellerangaben zum
Gesamt-Beschichtungssystem.'

Sollschichtdicke '= 240 (2*120) mym.'

Zwischenbeschichtung mit Airless-Spritzgerät auftragen.
Ecken, Kanten, Schrauben, schwer zugängliche Bereiche,
etc. vorstreichen.
Abgerechnet wird die vorbereitete Stahlfläche.
Menge: 1450,000 m2
Leistungsbereichkatalog: 122

*Hinweis: Farbton*
Deckschicht im Farbton DB 301 (rot)

**1.4.170 Stahloberfläche deckbeschichten*auf Baustelle*80 mym Airless*vorbereitete Fl.**
StL-Nr. 2212261390291202
Stahloberfläche nach Unterlagen des AG deckbeschichten.
Bauteil 'Gesamtkonstruktion einschl.Lager.
Fahrbahnübergangskonstruktionen, deren Abdeckbleche,
Geländer, Gehwege und Schrammborde werden
gesondert vergütet.'

Deckbeschichtung auf der Baustelle aufbringen.
Beschichtungsstoff 'auf Polyurethan-Basis mit
Eisenglimmer nach Blatt 100-A.'

Sollschichtdicke = 80 mym.
Deckbeschichtung mit Airless-Spritzgerät auftragen.
Ecken, Kanten, Schrauben, schwer zugängliche Bereiche,
etc. vorstreichen.
Abgerechnet wird die vorbereitete Stahlfläche.
Menge: 1450,000 m2
Leistungsbereichkatalog: 122

**1.4.180 Kennzeichnung Korr-Schutzsystem**
*** Pauschalposition
Herstellung der Kennzeichnung des Korrosionsschutzsystems am Überbau gemäß ZTV-ING Teil 4-3, Nr. 6.7 (Anhang B, Formblatt B.4.3.7). Anbringung am Bauwerk nach Absprache mit dem AG.
Menge: 1,000 Psch

**1.4.190 Nacharbeiten von Gerüstanschlagpunkten**
*** Pauschalposition
Nacharbeiten und Angleichen von Befestigungspunkten / Anschlagflächen der Gerüstbefestigungen, Vorbereitungsarbeiten durchführen,
Beschichtungsaufbau wie Gesamtkonstruktion.
Menge: 1,000 Psch

*Hinweis: Hinweis Ablauf*
Der anfallende Strahlschutt ist nach stat. Erfordernissen (Gerüststatik beachten), mindestens jedoch täglich aufzunehmen. Der Strahlschutt darf nicht mit Fremdstoffen oder untereinander vermischt werden. Absetzcontainer sind nach Schichtende jeweils zu verschließen und mit Brückennummer und Angaben zum Inhalt zu kennzeichnen.

#### Unterabschnitt 1.5 Entsorgung Strahlschutt

**1.5.10 Probe f. Dekla.analyse entnehmen**
StL-Nr. 2212291300
Repräsentative Strahlschuttprobe nach Unterlagen des AG
entnehmen. Strahlschutt aufnehmen und in geeigneten
Behältern zum zugelassenen Analyseinstitut transportieren. Deklarationsanalyse erstellen lassen. Ergebnis der
Analyse an den AG übergeben. Analysekosten werden vom
AN entrichtet und vom AG in nachgewiesener Höhe erstattet.
Menge: 4,000 St
Leistungsbereichkatalog: 122

*Hinweis: Hinweis separate Erfassung Strahlschutt*
Strahlschutt aus Beschichtungsabtrag von Gehweg und Schrammbord. Einschl. Gestellung von Absetzcontainern und deren Transport zu dem vom AG beauftragten Entsorgungsunternehmen.

**1.5.20 N.gef.Strahlsch. aus K.schutz ents. Einwegstrahlsch*Geb. trägt AG**
StL-Nr. 1210290712
Nicht gefährlichen Abfall, Strahlschutt aus Korrosionsschutzmaßnahmen, sammeln, in geeigneten Behältern
lagern und entsorgen. Abfall laden, fördern und einer
zugelassenen Entsorgungsanlage überlassen. Ab-
fallschlüssel 12 01 17. Entsorgungsnachweis nach Unterlagen des AG führen.
Abgerechnet wird nach Wiegescheinen.
Abfall = Strahlschutt aus Einwegstrahlen für Korrosionsschutzmaßnahmen.
Gebühren der Abfallentsorgung werden dem Entsorgungsträger vom AG vergütet.
Menge: 20,000 t
Leistungsbereichkatalog: 218

*Hinweis: Hinweis Strahlschutt Gesamtkonstruktion*
Strahlschutt der Gesamtkonstruktion ohne Gehweg und Schrammbord. Schadstoffbelastung gemäß Unterlagen des AG.
Einschl. Gestellung von Absetzcontainern und deren Transport zu dem vom AG beauftragten Entsorgungsunternehmen. Zulassung des Transporteurs ist nachzuweisen.

**1.5.30 Gef.Strahlsch. aus Kor.schutz ents. Einwegstrahlsch**
StL-Nr. 1210291301
Gefährlichen Abfall, Strahlschutt aus Korrosionsschutzmaßnahmen, sammeln, in geeigneten Behältern lagern und
entsorgen. Abfall laden, fördern und der Entsorgungsanlage nach Unterlagen des AG zuführen. Abfallschlüssel
12 01 16 Entsorgungsnachweis nach Unterlagen des AG
führen. Gebühren der Abfallentsorgung werden dem Entsorgungsträger vom AG vergütet.
Abgerechnet wird nach Wiegescheinen.
Abfall = Strahlschutt aus Einwegstrahlen für Korrosionsschutzmaßnahmen.
Menge: 150,000 t
Leistungsbereichkatalog: 218

#### Unterabschnitt 1.6 Asphaltarbeiten und Wegebau

**1.6.10 Asphaltbefestigung trennen*schneiden Dicke ü. 3-6 cm**
StL-Nr. 231130389102
Asphaltbefestigung geradlinig trennen.
Bereich 'vor Fahrbahnübergangskonstruktionen quer zur
Fahrbahnachse'

Trennen durch Schneiden.
Dicke der Asphaltbefestigung über 3 bis 6 cm.
Menge: 17,400 m
Leistungsbereichkatalog: 113

**1.6.20 Asphalt fräsen ADS*Gussasphalt*Tiefe ü.2,5-4,5cm Bauwerk mit Kappe*Fahrbahn Breite über 200cm*Fräsasph. verw.**
StL-Nr. 2311300511321610
Asphalt fräsen und Fräsgut aufnehmen. Anschlusskante
geradlinig auf Frästiefe herstellen. Der Schnittlinienabstand darf maximal 15 mm betragen.
Asphaltdeckschicht.
Asphaltdeckschicht = Gussasphalt.
Frästiefe über 2,5 bis 4,5 cm.
Auf Bauwerk mit Erschwernissen infolge Arbeiten bis an
Kappen oder Fugen.
Fläche = Fahrbahn.
Breite der Fläche über 200 cm.
Fräsasphalt nach Wahl des AN verwerten.
Menge: 240,000 m2
Leistungsbereichkatalog: 113

**1.6.30 Unterlage reinigen gefr. Asphaltsch.**
StL-Nr. 231130583000
Unterlage reinigen. Anfallendes Kehrgut nach Wahl des
AN verwerten.
Unterlage = gefräste Asphaltschicht.
Menge: 240,000 m2
Leistungsbereichkatalog: 113

**1.6.40 Bitumenemulsion aufsprühen Bk1,8-Bk0,3*Asphalt gefräst C40B5-S*Menge 300 g/m2**
StL-Nr. 23113063220239
Bitumenemulsion zur Herstellung des Schichtenverbundes
aufsprühen.
Auf Verkehrsflächen der Belastungsklassen Bk1,8 bis
Bk0,3.
Unterlage = Asphaltbefestigung, gefräst.
Bindemittel = C40B5-S.
Bindemittelmenge = 300 g/m2.
Vor Einbau 'Gussasphalt-Deckschicht'
Menge: 240,000 m2
Leistungsbereichkatalog: 113

*Hinweis: Hinweis Schichtdicke*
Die angegebenen Einbaudicke ist ein Mittelwert, die tatsächliche Einbauhöhe wird in Abhängigkeit von den Schrammbordhöhen nach dem Fräsen örtlich festgelegt.

**1.6.50 Asphaltdecksch. aus MA 11 N herst. Bw. Bk1,8 - Bk0,3*Dicke 3,5 cm Bitumen 30/45+vvZ**
StL-Nr. 23113637111000
Asphaltdeckschicht aus Gussasphalt MA 11 N herstellen.
Einbaubreiten nach Unterlagen des AG.
Auf Bauwerken mit Verkehrsflächen der Belastungsklassen
Bk1,8 bis Bk0,3.
Einbaudicke = 3,5 cm einschl. eingedrückter Abstreukörnung.
Bindemittel = 30/45 mit viskositätsveränderndem Zusatz
bzw. einem entsprechend viskositätsveränderten Bindemittel 30/45.
Menge: 215,000 m2
Leistungsbereichkatalog: 113

**1.6.60 Gussasphaltoberfläche bearbeiten bit.abst.aufbr.*LK 2/5, 5-9kg/m2 ungeb. verwert.**
StL-Nr. 23113667350001
Oberfläche der Gussasphaltschicht bearbeiten.
Grobe Gesteinskörnung, leicht bituminiert, auf die noch
heiße Oberfläche aufbringen.
Lieferkörnung 2/5, Abstreumenge 5 bis 9 kg/m2 und mit
leichter Walze andrücken.
Erkaltete Asphaltdeckschicht aus Gussasphalt abkehren
und nicht gebundene und gelöste Abstreukörnungen nach
Wahl des AN verwerten.
Menge: 215,000 m2
Leistungsbereichkatalog: 113

**1.6.70 Streifen/Rinne aus MA herst. Bk10+Bk3,2*Rinne 30 cm MA 11 S*Bitumen 30/45+vvZ**
StL-Nr. 2311367233140000
Streifen bzw. Rinne aus Gussasphalt herstellen.
In Verkehrsflächen der Belastungsklasse Bk10 und Bk3,2.
Einbau in Rinne, Breite 30 cm.
Mischgut = Gussasphalt MA 11 S
Bindemittel = 30/45 mit viskositätsveränderndem Zusatz
bzw. einem entsprechend viskositätsveränderten Bindemittel 30/45.
Menge: 83,000 m
Leistungsbereichkatalog: 113

*Hinweis: HinweisVerfahrensanwendung*
Rinne vor dem östl. Schrammbord

**1.6.80 Gussasphaltoberfläche bearbeiten fein abstreuen*Verfahren C ungeb. verwert.**
StL-Nr. 23113667640001
Oberfläche der Gussasphaltschicht bearbeiten.
Feine Gesteinskörnung auf die noch heiße Oberfläche
aufbringen.
Verfahren C.
Erkaltete Asphaltdeckschicht aus Gussasphalt abkehren
und nicht gebundene und gelöste Abstreukörnungen nach
Wahl des AN verwerten.
Menge: 25,000 m2
Leistungsbereichkatalog: 113

**1.6.90 Anschluss a. Fuge m. Fugenm. herst. Fuge vor Kappen*Deckschicht Tiefe 35 mm*Breite 10 mm Fugenmasse N2**
StL-Nr. 2311391261051001
Anschluss als Fuge mit Fugenmasse herstellen.
Randfuge vor Brückenkappen.
In der Asphaltdeckschicht ausbilden.
Fugenspalttiefe = 35 mm.
Fugenspaltbreite = 10 mm.
Mit heiß verarbeitbarer Fugenmasse Typ N2, einschließlich zugehörigem und zuvor aufgetragenem Voranstrichmittel.
Menge: 166,000 m
Leistungsbereichkatalog: 113

*Hinweis: Hinweis Bauteil*
Fuge an der Fahrbahnübergangskonstruktion

**1.6.100 Anschluss a. Fuge m. Fugenm. herst. versch.Randfugen*Deckschicht Tiefe 35 mm*Breite 10 mm Fugenmasse N2**
StL-Nr. 2311391251051001
Anschluss als Fuge mit Fugenmasse herstellen.
Randfuge vor Borden, Übergängen, Abläufen u.ä.
In der Asphaltdeckschicht ausbilden.
Fugenspalttiefe = 35 mm.
Fugenspaltbreite = 10 mm.
Mit heiß verarbeitbarer Fugenmasse Typ N2, einschließlich zugehörigem und zuvor aufgetragenem Voranstrichmittel.
Menge: 11,600 m
Leistungsbereichkatalog: 113

### Abschnitt 2 Vollerneuerung Korrosionsschutz Br. 150

*Hinweis: Hinweis Ri-DaLi*
Für die Erstellung und Lieferung von Ausführungs- und Bestandsunterlagen gilt die Richtlinie für die Übergabe digitaler Unterlagen an Dienststellen der WSV (Stand 04/2025).

#### Unterabschnitt 2.1 Technische Bearbeitung Br. 150

**2.1.10 Bauzeitenplan aufstellen*Balkenpl. Fort. Bauabl.*PDF, Version A-1**
*** Pauschalposition
StL-Nr. 1420240390110209
Bauzeitenplan mit einer Aufgliederung in Planung,
Lieferung, Herstellung, ggf. Montage und Erprobung nach
Abschnitten des LV prüffähig aufstellen.
Abhängigkeiten der Vorgänge darstellen.
Vereinbarte Termine und Abläufe berücksichtigen
für 'alle Leistungen an der MLK-Brücke Nr. 150'

als Balkenplan
Fortschreibung entsprechend dem Bauablauf
Lieferung im Archiv-/Druckformat = PDF, Version A-1
Lieferung 'auf Papier, weiß, Anzahl 2-fach'
Menge: 1,000 Psch
Leistungsbereichkatalog: 202

**2.1.20 Berechnung. Ing.-Bauwerke aufstell.*alle Nachw. PDF, Version A-1*Papier 4fach**
*** Pauschalposition
StL-Nr. 1420210391020100
Berechnungen für Ingenieurbauwerke des Hoch-, Tief-,
und Wasserbaus mit allen für die Prüfung, Fertigung,
Montage, Instandhaltung und den Betrieb erforderlichen
Nachweisen aufstellen
für 'Arbeits- und Schutzgerüst als Einhausung,halbseitiger Aufbau einschl. Überlappungsbereich zur
Freihaltung eines einspurigen Fahrwassers auf dem MLK.
Schräger Kreuzungswinkel mit dem MLK ist zu beachten.'

Art der Berechnungen = Nachweise der Standsicherheit, Tragfähigkeit, Gebrauchstauglichkeit und
Dauerhaftigkeit
Lieferung im Archiv-/Druckformat = PDF, Version A-1
Lieferung auf Papier, weiß, Anzahl 4fach
Menge: 1,000 Psch
Leistungsbereichkatalog: 202

**2.1.30 Ausführungszeichnungen aufstellen Vektor, VU*PDF, Version A-1*Papier 4fach**
*** Pauschalposition
StL-Nr. 1420220390912910
Ausführungszeichnungen mit allen für
die Prüfung, Fertigung, Montage, Inbetriebsetzung
und dem Betrieb erforderlichen Angaben und
Darstellungen aufstellen
für 'Arbeits- und Schutzgerüst der Vorposition'

Lieferung digital in Vektorformat/Version = 'MicroStatio
n-DGN'

Datenmodell nach Vertragsunterlagen
Lieferung im Archiv-/Druckformat = PDF, Version A-1
Medium für Datenübergabe = 'Wechseldatenträger'

Lieferung auf Papier, weiß, Anzahl 4fach
Menge: 1,000 Psch
Leistungsbereichkatalog: 202

**2.1.40 Ausführungszeichnungen aufstellen*Vektor, VU PDF, Version A-1 Papier 4fach**
*** Pauschalposition
StL-Nr. 1420220399912910
Ausführungszeichnungen mit allen für
die Prüfung, Fertigung, Montage, Inbetriebsetzung
und dem Betrieb erforderlichen Angaben und
Darstellungen aufstellen
für 'Korrosionsschutz und Fahbahnbelag,
Querschnittsdarstellung anlaog zum Überbauquerschnitt
des Baubestandsübersichtsplans'

Art der Ausführungszeichnungen = 'Korrosionsschutzplan'

Lieferung digital in Vektorformat/Version = 'MicroStatio
n-DGN'

Datenmodell nach Vertragsunterlagen
Lieferung im Archiv-/Druckformat = PDF, Version A-1
Medium für Datenübergabe = 'Wechseldatenträger'

Lieferung auf Papier, weiß, Anzahl 4fach
Menge: 1,000 Psch
Leistungsbereichkatalog: 202

**2.1.50 Bestandszeichnungen aufstellen Vektor, VU*PDF, Version A-1**
*** Pauschalposition
StL-Nr. 1420230399129900
Bestandszeichnungen aus den Ausführungszeichnungen/
-unterlagen entwickeln und aufstellen
Temporäre Bauteile, die verbleiben, sind darzustellen
für 'Korrosionsschutz und Fahrbahnbelag'

Lieferung digital in Vektorformat/Version = 'MicroStatio
n-DGN'

Datenmodell nach Vertragsunterlagen
Lieferung im Archiv-/Druckformat = PDF, Version A-1
Medium für Datenübergabe = 'Wechseldatenträger'

Lieferung 'auf Papier, weiß, Anzahl 1-fach mit
Originalunterschrift'
Menge: 1,000 Psch
Leistungsbereichkatalog: 202

*Hinweis: Hinweis SiGeKo*
Es ist ein externer SiGeKo zu stellen.

**2.1.60 SiGe-Koordinator stellen Begeh. ges. Verg.**
*** Pauschalposition
StL-Nr. 1420252302
Sicherheits- und Gesundheitsschutzkoordinator zur
Umsetzung der Anforderungen nach Baustellenverordnung
Par. 3 stellen. Koordination, Überwachung und Organisation während der Bauzeit durchführen und dokumentieren.
Qualifikation des Koordinators nach RAB 30 (Regeln zum
Arbeitsschutz auf Baustellen)
Baustellenbegehungen werden gesondert vergütet
Menge: 1,000 Psch
Leistungsbereichkatalog: 202

**2.1.70 Vorankündigung aufstellen**
*** Pauschalposition
StL-Nr. 14202503
Vorankündigung nach Baustellenverordnung Par. 2, Abs. 2
vorbereiten, mit AG abstimmen und spätestens 2 Wochen
vor Einrichten der Baustelle der zuständigen Behörde
übermitteln.
Vorankündigung sichtbar und witterungsgeschützt auf
der Baustelle aushängen und bei erheblichen Änderungen
i.S.v. Par. 2, Abs.2, Satz 2 der Baustellenverordnung
während der Bauzeit anpassen
Menge: 1,000 Psch
Leistungsbereichkatalog: 202

*Hinweis: Hinweis auf Schadstoffe*
Berücksichtigung der Schadstoffbelastung gemäß Vertragsunterlagen

**2.1.80 SiGe-Plan aufstellen PDF, Version A-1**
*** Pauschalposition
StL-Nr. 142025132090
Sicherheits- und Gesundheitsschutzplan gemäß Par. 2,
Abs. 3 der Baustellenverordnung nach Unterlagen des AG
erstellen, mit dem Sicherheits- und Gesundheitsschutzkoordinator abstimmen und bei erheblichen Änderungen
i.S.v. Par. 3, Abs. 3, Nr. 3 der Baustellenverordnung
in der Ausführung des Bauvorhabens anpassen.
Sicherheits- und Gesundheitsschutzplan für jeden
Beschäftigten einsehbar auf der Baustelle vorhalten.
RAB 31 (Regeln zum Arbeitsschutz auf Baustellen) ist
zu berücksichtigen
Lieferung im Archiv-/Druckformat = PDF, Version A-1
Lieferung 'auf Papier, weiß, Anzahl 2fach'
Menge: 1,000 Psch
Leistungsbereichkatalog: 202

**2.1.90 Baustellenbegehung SiGeKo durchf.**
StL-Nr. 14202533
Baustellenbegehung durch SiGe-Koordinator in
Abstimmung mit dem Auftraggeber und nach Erfordernis
durchführen und dokumentieren
Menge: 6,000 St
Leistungsbereichkatalog: 202

**2.1.100 Berechnung. Ing.-Bauwerke aufstell.*alle Nachw. Grundl. nach VU*PDF, Version A-1 Papier 4fach**
*** Pauschalposition
*** Bedarfsposition mit GB
StL-Nr. 1420210391120100
Berechnungen für Ingenieurbauwerke des Hoch-, Tief-,
und Wasserbaus mit allen für die Prüfung, Fertigung,
Montage, Instandhaltung und den Betrieb erforderlichen
Nachweisen aufstellen
für 'temporäre Querfesthaltung zur Lagerentlastung.'

Art der Berechnungen = Nachweise der Standsicherheit, Tragfähigkeit, Gebrauchstauglichkeit und
Dauerhaftigkeit
Grundlagen nach Vertragsunterlagen
Lieferung im Archiv-/Druckformat = PDF, Version A-1
Lieferung auf Papier, weiß, Anzahl 4fach
Menge: 1,000 Psch
Leistungsbereichkatalog: 202

**2.1.110 Ausführungszeichnungen aufstellen Vektor, VU*PDF, Version A-1*Papier 4fach**
*** Pauschalposition
*** Bedarfsposition mit GB
StL-Nr. 1420220390912910
Ausführungszeichnungen mit allen für
die Prüfung, Fertigung, Montage, Inbetriebsetzung
und dem Betrieb erforderlichen Angaben und
Darstellungen aufstellen
für 'temporäre Querfesthaltung zur Lagerentlastung.'

Lieferung digital in Vektorformat/Version = 'MicroStatio
n-DGN'

Datenmodell nach Vertragsunterlagen
Lieferung im Archiv-/Druckformat = PDF, Version A-1
Medium für Datenübergabe = 'Wechseldatenträger'

Lieferung auf Papier, weiß, Anzahl 4fach
Menge: 1,000 Psch
Leistungsbereichkatalog: 202

#### Unterabschnitt 2.2 Baustelleneinrichtung und -räumung Br. 150

*Hinweis: Hinweis auf TRGS*
Der Altanstrich der Brücke enthält Schadstoffe gemäß anliegendem Gutachten des Labors Wessling.
Die einschlägigen Technischen Regeln für Gefahrstoffe (TRGS) und daraus resultierende Anforderungen an Installationen sind bei der Baustelleneinrichtung zu berücksichtigen.

**2.2.10 Baustelle einrichten dieses Abschnitts*Fläche des AG Räumen nicht ges*Zufahrt vorhanden Vers.d.AN*Vorh.+Betr.n.ges.**
*** Pauschalposition
StL-Nr. 2420410121101101
Baustelle für die vertragsgemäße Durchführung der
Bauleistungen einrichten.
Soweit nicht für bestimmte Leistungen das Einrichten
der Baustelle als besonderer Ansatz im LV enthalten
ist, umfasst die Pauschale die Vergütung der Baustelleneinrichtung einschl. der Geräte, Gerüste und
dgl. für alle Bauleistungen.
Abschläge auf die Pauschale werden nach Leistungsstand der Baustelleneinrichtung vergütet.
dieses Abschnittes des LV.
Einrichtungsfläche nach Leistungsbeschreibung
wird vom AG kostenlos zur Verfügung gestellt.
Zusatzflächen werden vom AN beschafft.
Räumen der Einrichtungsfläche von Bewuchs und dessen
schadlose Beseitigung wird nicht gesondert vergütet.
Zufahrt zur Baustelle nach Leistungsbeschreibung
ist vorhanden.
Ver- und Entsorgungseinrichtungen herstellen.
Vorhalten, Unterhalten und Betreiben der Baustelleneinrichtung einschl. Geräte, Gerüste u. dgl. sind, soweit
nicht in der Pauschale enthalten, in die Einheitspreise
der betreffenden Teilleistungen einzurechnen.
Menge: 1,000 Psch
Leistungsbereichkatalog: 204

**2.2.20 Baustelle räumen dieses Abschnitts*Oberboden andeck.**
*** Pauschalposition
StL-Nr. 24204111200100
Baustelle räumen. Soweit nicht für bestimmte Leistungen
das Räumen der Baustelle als besonderer Ansatz
enthalten ist, umfasst die Pauschale die Vergütung
der Baustellenräumung für alle Leistungen.
dieses Abschnittes des LV.
Rekultivierung im Bereich der Baustelleneinrichtungsfläche und Andecken seitlich gelagerten Oberbodens wird
nicht gesondert vergütet.
Menge: 1,000 Psch
Leistungsbereichkatalog: 204

**2.2.30 Baubüro für AG auf- und abbauen Fläche 15 m2*Obod.abheb.,Aufw. Zuf+Platz Wahl AN*Platz für 2 PKW**
*** Pauschalposition
StL-Nr. 1910132210000111
Baubüro (Baracke oder Container) für den AG, doppelwandig, mit einem Fenster je Arbeitsplatz, antransportieren und nach Unterlagen des AG aufbauen. Jeden Arbeitsplatz mit Schreibtisch, Stuhl, Aktenbock und Akten-
/Kleiderschrank, jeden Raum zusätzlich mit Ablagetisch,
zwei weiteren Stühlen (bzw. Sitzbank) und verschließbarem Aktenschrank ausstatten. Raum- und Arbeitsplatzbeleuchtung entsprechend den Vorschriften für die Be-
leuchtung von Arbeitsplätzen herstellen. Elektrische
Beleuchtung, Waschgelegenheit mit fließend kaltem und
warmen Wasser, Heizgelegenheit sowie Toilette einrichten, für Abwasserbeseitigung sorgen. Der Bürowagen entspricht mit seinen Arbeitsplätzen allen gesetzlichen
Regelungen und Vorschriften. Baubüro mit allen
Einrichtungen abbauen und abtransportieren. Benutzte
Flächen entsprechend dem ursprünglichen Zustand herrichten. 70 v.H. der Pauschale werden nach Übernahme
des Baubüros durch den AG, der Rest nach Erfüllung der
Leistung vergütet.
Bürofläche ca. 15 m2 (ohne Flure und Toiletten) mit 1
Arbeitsplatz.
Vorhandenen Oberboden für die benötigten Flächen abheben und seitlich lagern, Aufwuchs beseitigen.
Zufahrt und Platzbefestigung nach Wahl des AN ausführen.
Einstellplatz für 2 PKW.
Menge: 1,000 Psch
Leistungsbereichkatalog: 101

**2.2.40 Baubüro vorhalten und betreiben Für die Bauzeit**
StL-Nr. 2420432601
Baubüro für den AG mit allen Einrichtungen vorhalten,
unterhalten und betreiben, wie z.B. mit Strom und
Wasser versorgen und heizen.
Ver- und Entsorgung sicherstellen. 2 mal wöchentlich
reinigen.
Zufahrt und befestigte Flächen unterhalten.
Teilzeiten werden nach Tagen
zu 1/30 des Einheitspreises vergütet.
Für die Dauer der Bauzeit.
Menge: 9,000 Mt
Leistungsbereichkatalog: 204

**2.2.50 Bauzaun aufstellen und entfernen Zaunhöhe 2,0 m*Stahlgitter-FT**
StL-Nr. 1910120733
Bauzaun nach Unterlagen des AG einschl. der erforderlichen Tore und Pfosten standsicher aufstellen, während
der Bauzeit vorhalten und unterhalten sowie nach Beendigung der Bauzeit entfernen. 70 v.H. des Preises werden nach Aufstellen, der Rest nach Entfernen des Bauzaunes vergütet.
Zaunhöhe = 2,00 m.
Zaun aus Stahlgitter-Fertigteilen.
Menge: 70,000 m
Leistungsbereichkatalog: 101

#### Unterabschnitt 2.3 Vorbereitende Arbeiten

**2.3.10 Beweissicherung durchführen**
*** Pauschalposition
Feststellen des Zustandes der Straßen- und Geländeoberflächen, der Vorfluter und dergleichen gemäß
§ 3 Abs. 4 der VOB/B.
Fotodokumentation mit Beschriftung
Lieferung im Archiv-/Druckformat = PDF, Version A-1
Menge: 1,000 Psch

*Hinweis: Hinweis zeitl. Vorlauf*
Die Einrichtung der Verkehrssicherung vor Baubeginn und für den Umbau im Zuge der weiteren Arbeiten ist mit einem zeilichen Vorlauf von 4 Wochen beim AG zu beantragen.

**2.3.20 Verkehrssicherung Wasserstraße kontrollieren und betreiben**
*** Pauschalposition
Verkehrslenkende Einrichtungen an der Wasserstraße für die Binnenschifffahrt kontrollieren und betreiben während der Bauzeit.
220 V-Stromanschluss für die Tafelzeichen auf der Brücke herstellen und zugehörige Beleuchtung betreiben.
Die Kontrolle der Schifffahrtszeichen einschl. Beleuchtung ist unmittelbar nach der Durchführung zu erfassen und zu dokumentieren. Störungen/Beschädigungen sind dem AG unverzüglich zu melden.
Kontrolle zweimal arbeitstäglich, mindestens einmal bei beleuchteter Beschilderung.
Kontrolle an Wochenenden und arbeitsfreien Tagen einmal täglich.
Lieferung, Auf- und Abbau der Verkehrssicherung für die Wasserstraße erfolgt nach Unterlagen des AG durch den Außenbezirk Minden des Wasserstraßen- und Schifffahrtsamtes MLK/ESK. Batterien für LED-Beleuchtungen werden dort vorgehalten.
Menge: 1,000 Psch

*Hinweis: Beschreibung Umleitungsstrecke*
Vollsperrung Br. 150 mit Umleitung über die K1 (MLK-Brücke Nr. 149) und Riehestraße (K4).

**2.3.30 Verkehrssich. läng. Dauer aufbauen Arb.st.u. Uml.str*Verk.konzept AG Anordnung Unt. AG*Geb. bis 100 Euro**
*** Pauschalposition
StL-Nr. 2110510532000103
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrskonzept des AG.
Verkehrsrechtliche Anordnung nach Unterlagen des AG
einholen und zugehörige Unterlagen erstellen. Erforderliche Ortsbesichtigungen zur Erstellung der Planunterlagen für die verkehrsrechtliche Anordnung durchführen.
Anfallende Gebühren für verkehrsrechtliche Anordnung
bis 100,00 Euro.
Menge: 1,000 Psch
Leistungsbereichkatalog: 105

**2.3.40 Verkehrssich. läng. Dauer vorhalten wie Vorposition**
StL-Nr. 2110511010
Verkehrssicherung längerer Dauer vorhalten, warten, instand setzen und betreiben. Vorübergehende Verkehrssicherungsmaßnahmen durchführen. Die Kontrolle der Verkehrssicherung wird gesondert vergütet.
Verkehrssicherung wie in Vorposition beschrieben.
Menge: 270,000 d
Leistungsbereichkatalog: 105

**2.3.50 Kontrolle d. Verkehrss. an Arb.st. einmal täglich**
StL-Nr. 2110590519
Kontrolle der Verkehrssicherung an Arbeitsstellen
einschließlich temporärer Verkehrsschilder,
vorübergehender Markierungen, transportabler Lichtsignalanlagen, baulicher Leitelemente und transportabler
Schutzeinrichtungen gemäß ZTV-SA durchführen. Die Kontrolle ist unmittelbar nach deren Durchführung zu erfassen und zu dokumentieren. Arbeits- und Hilfsmittel
sind vom AN zu stellen und dem AG jederzeit zugänglich
zu machen. Die Kontrolle der Umleitungsstrecke wird gesondert vergütet.
Kontrolle einmal täglich.
Dokumentation der Kontrolle 'spätestens am nächsten
Arbeitstag an den AG übergeben. Nicht rechtzeitig
übergebene Protokolle führen zur Nichtanerkennung der
Vorhalte- und Kontrollleistung für den jeweils
betreffenden Tag.'
Menge: 270,000 d
Leistungsbereichkatalog: 105

**2.3.60 Kontrolle d. Verkehrss. a. Uml.str. zwei bzw. einmal**
StL-Nr. 2110591029
Kontrolle der temporären Verkehrsschilder, vorübergehenden Markierungen, transportablen Lichtsignalanlagen,
baulichen Leitelemente und transportablen Schutzeinrichtungen auf Umleitungsstrecke gemäß ZTV-SA durchführen. Die Kontrolle ist unmittelbar nach deren Durchführung zu erfassen und zu dokumentieren. Arbeits- und
Hilfsmittel sind vom AN zu stellen und dem AG jederzeit
zugänglich zu machen.
Kontrolle zweimal täglich, an arbeitsfreien Tagen einmal täglich.
Dokumentation der Kontrolle 'spätestens am nächsten
Arbeitstag an den AG übergeben. Nicht rechtzeitig
übergebene Protokolle führen zur Nichtanerkennung derVorhalte- und Kontrollleistung für den jeweils
betreffenden Tag.'
Menge: 270,000 d
Leistungsbereichkatalog: 105

**2.3.70 Verkehrssich. läng. Dauer abbauen**
*** Pauschalposition
StL-Nr. 211051200000
Verkehrssicherung an Arbeitsstellen längerer Dauer abbauen. Vorübergehende Verkehrssicherungsmaßnahmen
durchführen. Vorübergehende Markierung entfernen,
transportable Lichtsignalanlage, bauliches Leitelement,
mobile Stauwarnanlage, LED-Anzeigetafel und transportable Schutzeinrichtung abbauen werden gesondert
vergütet.
Menge: 1,000 Psch
Leistungsbereichkatalog: 105

**2.3.80 Abdeckbleche der Fahrbahnübergänge ausbauen**
Abdeckbleche der Fahrbahnübergangskonstruktionen im Gehweg ausbauen und zwischenlagern.
Abdeckung jeweils 4-teilig Ostseite, 3-teilig Westseite,
Einzellängen bis ca. 1,90 m, Breite 15 cm Nord, 40 cm Süd.
Nach Fertigstellung der Korrosionsschutzarbeiten  Abdeckbleche wieder einbauen,
unbrauchbar gewordene Befestigungsmittel ersetzen,
Befestigungsmittel liefert der AN.
Sechskantschrauben M12, feuerverzinkt mit Unterlegscheibe oder Flachkopfschrauben mit Innensechskant.
Menge: 4,400 m2

**2.3.90 Fahrbahnübergänge reinigen**
Fahrbahnübergangskonstruktionen von eingetragenen Bodenbestandteilen, losem Schmutz und sonstigen Verunreinigungen in den Dehnprofilen frei machen.
Abgerechnet wird die Länge in Achse horizontal.
Menge: 29,700 m

**2.3.100 Alu-Bauteil reinigen Geländer*, Wasser, 80G,100b*auf Baustelle**
Aluminium-Bauteil nach Unterlagen des AG reinigen.
Bauteil = Geländer.
Reinigung vor Beginn der Korrosionsschutzarbeiten.
Oberfläche reinigen mit Wasser, mind. 80 Grad, Druck
mind. 100 bar.
Vorbereitungsarbeiten auf der Baustelle durchführen.
Abgerechnet nach Handlauflänge in dessen Achse.
Menge: 196,000 m
Leistungsbereichkatalog: 122

**2.3.110 Schutzeinrichtung herstellen, vorh., betreiben, abbauenalten**
Schutzeinrichtung für Alu-Geländer auf beiden Gehwegen herstellen, vohalten, betreiben und nach Abschluss der Korrosionsschutzarbeiten abbauen.
Schutz gegen Beschädigung durch  Strahl- und Korrosionsschutzarbeiten,
Einrichtung dem Bauablauf entsprechend umbauen,
Erschwernis durch Bogenanschlüsse ist einzurechnen.
Menge: 196,000 m

**2.3.120 Stahlbauteil richten**
*** Pauschalposition
Anprallschaden an der Unterseite des östl. Längsträgers beseitigen durch Flammrichten.
Punktuelle Verformung der Innenkante des Trägerflansches um ca. 2,0 cm nach oben, Länge Schadensstelle ca. 50 cm.
Ausführung durch qualifizierte Fachkraft nach DVS-Richtlinie 1145, Qualifikation ist nachzuweisen.
Menge: 1,000 Psch

*Hinweis: Hinweis Betriebswegdurchgang*
ZTV-ING Teil 5 Abschnitt 3 ist zu beachten.
Ein gesicherter Betriebswegdurchgang für Fußgänger und Radfahrer vor dem betreffenden Brückenwiderlager ist einzurechnen.

**2.3.130 Einrüstung herstellen Einhausung*Bel,Luftkond,Klim vorh.unterh.betr.**
*** Pauschalposition
StL-Nr. 22122813399801
Einrüstung entsprechend statischen, konstruktiven, sicherheits-, ausrüstungs- und umwelttechnischen Erfordernissen nach Unterlagen des AG herstellen, entsprechend dem Arbeitsfortschritt umsetzen, rückbauen und
von der Baustelle entfernen.
Einrüstung = Einhausung.
Bauteil '= Bauwerk, Einrüstung jeweils hälftig mitÜberlappungsbereich, schräger Kreuzungswinkel mit dem
MLK ist zu beachten, Umbau ist einzurechnen.'

Grundfläche 'ca. 1100 m2 von Ende Überbau bis Ende
Überbau'

Einrüstung mit Beleuchtung, Luftkonditionierung zur
Entstaubung und Klimaanlage.
Einrüstung für den Zeitraum der eigenen Leistung vorhalten, unterhalten und technische Anlagen betreiben.
Menge: 1,000 Psch
Leistungsbereichkatalog: 122

**2.3.140 Halterung einbauen Widerlager**
*** Bedarfsposition mit GB
StL-Nr. 24121933199099
Halterung nach Unterlagen des AG einbauen.
Einbauort = Widerlager.
Halterung 'als temporäre Querfesthaltung nach statischen und konstruktiven Erfordernissen. Ergänzende Lagesicherung des Brückenüberbaus montieren und nach Abschluss der Arbeiten wieder abbauen. Material verbleibt im Eigentum des AN.'

Baustoff 'Stahl, Gesamtgewicht ca. 500 kg'

Befestigung 'mit Ankerschrauben nach Wahl des AN.'
Menge: 2,000 St
Leistungsbereichkatalog: 121

#### Unterabschnitt 2.4 Korrosionsschutzarbeiten

**2.4.10 Schriftzug "150" sichern und wieder herstellen**
*** Pauschalposition
Schriftzug der Bauwerksnummerierung "150" in Größe und Lage auf dem Bogen sichern (Foto, Aufmaß),
nach Fertigstellung der Korrosionsschutzarbeiten an gleicher Stelle an allen 4 aufgehenden Bogenenden anbringen,
Beschichtungsstoff 2K-PUR nach Blatt 87,
Reinweiß - RAL 9010,
Sollschichtdicke 60 mym
Menge: 1,000 Psch

**2.4.20 Beschicht. Stahloberfl. reinigen Gesamtkonstrukt. Wasser, 80G,100b*auf Baustelle**
StL-Nr. 221221531912
Beschichtete Stahloberfläche nach Unterlagen des AG
reinigen.
Bauteil = Gesamtkonstruktion.
Reinigung 'vor Beginn der Korrosionsschutzarbeiten.'

Oberfläche reinigen mit Wasser, mind. 80 Grad, Druck
mind. 100 bar.
Vorbereitungsarbeiten auf der Baustelle durchführen.
Menge: 3710,000 m2
Leistungsbereichkatalog: 122

**2.4.30 Stahloberfläche vorbereiten*Vollerneuerung Sa 2 1/2*Baust.Instandsetz vorbereitete Fl.**
StL-Nr. 2212211392000132
Stahloberfläche nach Unterlagen des AG für Korrosionsschutz vorbereiten.
Bauteil 'Schrammbord und Gehweg'

Vorbereitung für Vollerneuerung.
Oberflächenvorbereitungsgrad Sa 2 1/2.
Vorbereitungsarbeiten auf der Baustelle durchführen.
Beseitigen des Strahlschutts wird gesondert vergütet.
Abgerechnet wird die vorbereitete Stahlfläche.
Menge: 440,000 m2
Leistungsbereichkatalog: 122

**2.4.40 Stahlbauteil vorbereiten*Vollerneuerung*Sa 2 1/2 Baustelle Neubau**
StL-Nr. 22122128929102
Stahlbauteil nach Unterlagen des AG für Korrosionsschutz vorbereiten.
Bauteil 'Pfostenschuh aus Stahl für Alu-Geländer.'

Vorbereitung für Vollerneuerung.
Verfahren 'nach Wahl des AN.'

Oberflächenvorbereitungsgrad Sa 2 1/2.
Vorbereitungsarbeiten auf der Baustelle durchführen.
Menge: 80,000 St
Leistungsbereichkatalog: 122

*Hinweis: Farbton*
Deckschicht im Farbton DB 701 (silbergrau)

**2.4.50 Stahlbauteil mit Korr.schutz vers.*Korr.system Nr.1 auf Baustelle*Zw.rein. gesond.**
StL-Nr. 22122228901202
Stahlbauteil nach Unterlagen des AG mit Korrosionsschutz versehen. Lt. Tabelle "Korrosionsschutzsysteme"
der ZTV-ING Teil 4, Abschnitt 3, Anhang A. O-
berflächenvorbereitung wird gesondert vergütet.
Zu beschichtendes Bauteil 'Pfostenschuh aus Stahl für
Alu-Geländer. Beschichtung wie Bauteil Nr. 3.4.2.'

Korrosionsschutzsystem Nr. 1.
Beschichtungen auf der Baustelle aufbringen.
Erforderliche Zwischenreinigungen ausführen. Zwischenreinigungen werden gesondert vergütet.
Menge: 80,000 St
Leistungsbereichkatalog: 122

*Hinweis: Hinweis zur Korrektur STLK*
Korrektur zum STLK: Dünnbelag nach ZTV-ING, Teil 4-3, Nr. 5.
Beschichtungsüberlappungen nach Nr. 5.3.6 (4).
Halbkugelförmige Messpunkte auf dem Gehweg sichern, nur Grundbeschichtung auftragen.

**2.4.60 Dünnbelag n. ZTV-ING, Teil 76 herst Gehwegblech*auf Baustelle PUR*Dicke 6 mm**
StL-Nr. 2212271322239099
Dünnbelag aus reaktionsharzgebundenen Schichten nach
ZTV-ING, Teil 76, Abschnitt 5, bestehend aus Grundierungsschicht und Deckschicht, ein- und/oder mehrlagig,
einschließlich Abstreuung auf Oberfläche der Stahlkonstruktion nach Unterlagen des AG herstellen. RHD-Belag
an bestehende Abdichtungen und Konstruktionen sowie
Durchdringungskörper anschließen. Erforderliche Überlappung herstellen. Vorbereitung der Stahloberfläche
wird gesondert vergütet. Überschüssiges Abstreugut aufnehmen und nach Wahl des AN verwerten.
Zu beschichtendes Bauteil = Gehwegblechoberseite.
Belag auf der Baustelle aufbringen.
Bindemittelart = Polyurethan.
Sollschichtdicke des Gesamtsystems = 6 mm.
Fläche 'bis 2,5 % geneigt.'

Abgerechnet 'wird die endbeschchtete Fläche.'
Menge: 425,000 m2
Leistungsbereichkatalog: 122

**2.4.70 Dünnbelag n. ZTV-ING, Teil 76 herst Schrammbord*auf Baustelle PUR*Dicke 2 mm*Fläche senkrecht**
StL-Nr. 2212271332212099
Dünnbelag aus reaktionsharzgebundenen Schichten nach
ZTV-ING, Teil 76, Abschnitt 5, bestehend aus Grundierungsschicht und Deckschicht, ein- und/oder mehrlagig,
einschließlich Abstreuung auf Oberfläche der Stahlkonstruktion nach Unterlagen des AG herstellen. RHD-Belag
an bestehende Abdichtungen und Konstruktionen sowie
Durchdringungskörper anschließen. Erforderliche Überlappung herstellen. Vorbereitung der Stahloberfläche
wird gesondert vergütet. Überschüssiges Abstreugut aufnehmen und nach Wahl des AN verwerten.
Zu beschichtendes Bauteil = Schrammbord.
Belag auf der Baustelle aufbringen.
Bindemittelart = Polyurethan.
Sollschichtdicke des Gesamtsystems = 2 mm.
Fläche senkrecht.
Abgerechnet 'wird die endbeschichtete Fläche.'
Menge: 15,000 m2
Leistungsbereichkatalog: 122

*Hinweis: Hinweis Mehraufwand Gummis*
Der Schutz der Dehnungsprofile Nord und Süd sowie der Konsolauflagerungen Süd der Fahrbahnübergangskonstruktionen ist einzurechnen. Zu bearbeitende Fläche Ober- und Unterseite im Mittel ca. 0,80 m2/m. Der Umfang der Arbeiten an der Unterseite ergibt sich aus der Erreichbarkeit der Bauteile und erfolgt in Abstimmung mit dem AG.

**2.4.80 Stahlbauteil vorbereiten Übergangskonstr.*Vollerneuerung PSa 2 1/2*Baust.Instandsetz**
StL-Nr. 2212212342000339
Stahlbauteil nach Unterlagen des AG für Korrosionsschutz vorbereiten.
Bauteil = Übergangskonstruktion.
Vorbereitung für Vollerneuerung.
Oberflächenvorbereitungsgrad PSa 2 1/2.
Vorbereitungsarbeiten auf der Baustelle durchführen.
Beseitigen des Strahlschutts wird gesondert vergütet.
Abgerechnet 'wird die Länge in Achse horizontal'
Menge: 27,800 m
Leistungsbereichkatalog: 122

*Hinweis: Hinweis Beschichtungsfläche*
Beschichtungsfläche Ober- und Unterseite im Mittel
ca. 0,80 m2/m.

**2.4.90 Stahlbauteil mit Korr.schutz vers. Korr.system Nr.1*auf Baustelle Zwischenreinigung**
StL-Nr. 2212222399012199
Stahlbauteil nach Unterlagen des AG mit Korrosionsschutz versehen. Lt. Tabelle "Korrosionsschutzsysteme"
der ZTV-ING Teil 4, Abschnitt 3, Anhang A. O-
berflächenvorbereitung wird gesondert vergütet.
Zu beschichtendes Bauteil 'Fahrbahnübergang Nord und Süd'

Bauteil Nr. '3.4.2'

Korrosionsschutzsystem Nr. 1.
Beschichtungen auf der Baustelle aufbringen.
Erforderliche Zwischenreinigungen ausführen.
Abgerechnet 'wird das Beschichtungssystem nach
Länge in Achse horizontal.'
Menge: 27,800 m
Leistungsbereichkatalog: 122

**2.4.100 Stahloberfläche vorbereiten*Vollerneuerung Sa 2 1/2*Baust.Instandsetz vorbereitete Fl.**
StL-Nr. 2212211392000132
Stahloberfläche nach Unterlagen des AG für Korrosionsschutz vorbereiten.
Bauteil 'zwischengelagerte Abdeckbleche der
Fahrbahnübergänge'

Vorbereitung für Vollerneuerung.
Oberflächenvorbereitungsgrad Sa 2 1/2.
Vorbereitungsarbeiten auf der Baustelle durchführen.
Beseitigen des Strahlschutts wird gesondert vergütet.
Abgerechnet wird die vorbereitete Stahlfläche.
Menge: 8,800 m2
Leistungsbereichkatalog: 122

*Hinweis: Farbton*
Deckschicht im Farbton DB 701 (silbergrau)

**2.4.110 Stahlfl. mit Korr.schutz versehen*Korr.system Nr.1 auf Baustelle*Zwischenreinigung**
StL-Nr. 22122213901201
Stahlfläche nach Unterlagen des AG mit Korrosionsschutz
versehen. Lt. Tabelle "Korrosionsschutzsysteme" der
ZTV-ING Teil 4, Abschnitt 3, Anhang A. O-
berflächenvorbereitung wird gesondert vergütet.
Zu beschichtendes Bauteil 'zwischengelagerte
Abdeckbleche der Fahrbahnübergänge, Beschichtung wie
Bauteil Nr. 3.4.2.'

Korrosionsschutzsystem Nr. 1.
Beschichtungen auf der Baustelle aufbringen.
Erforderliche Zwischenreinigungen ausführen.
Menge: 8,800 m2
Leistungsbereichkatalog: 122

*Hinweis: Hinweis Leitungsmehraufwand*
Mehraufwand durch die unter dem Überbau überführten Leitungen und deren Schutz vor Beschädigung ist einzurechnen.
Schutz der Elastomerkissen der Brückenlager ist einzurechnen.

**2.4.120 Stahloberfläche vorbereiten*Vollerneuerung Sa 2 1/2*Baust.Instandsetz vorbereitete Fl.**
StL-Nr. 2212211392000132
Stahloberfläche nach Unterlagen des AG für Korrosionsschutz vorbereiten.
Bauteil 'Gesamtkonstruktion einschl. Lager. Fahrbahnübergangskonstruktionen, deren Abdeckbleche,
Gehwege und Schrammborde werden gesondert vergütet.'

Vorbereitung für Vollerneuerung.
Oberflächenvorbereitungsgrad Sa 2 1/2.
Vorbereitungsarbeiten auf der Baustelle durchführen.
Beseitigen des Strahlschutts wird gesondert vergütet.
Abgerechnet wird die vorbereitete Stahlfläche.
Menge: 3270,000 m2
Leistungsbereichkatalog: 122

*Hinweis: Hinweis Leitungsmehraufwand*
Hinweis zum Aufbringen des Korrosionsschutzes der Folgepositionen:
Mehraufwand durch die unter dem Überbau überführten Leitungen und dem Schutz der Elastomerkissen der Brückenlager ist bei allen Arbeitsgängen einzurechnen.

**2.4.130 Stahloberfläche grundbeschichten*auf Baustelle*80 mym vorbereitete Fl.**
StL-Nr. 2212241390209302
Stahloberfläche nach Unterlagen des AG grundbeschichten. Vorbereiten der zu beschichtenden Oberfläche wird
gesondert vergütet.
Bauteil 'Gesamtkonstruktion einschl.Lager. Fahrbahnübergangskonstruktionen, deren Abdeckbleche,
Gehwege und Schrammborde werden gesondert vergütet.'

Grundbeschichtung auf der Baustelle aufbringen.
Beschichtungsstoff 'für Bauteil Nr. 1.2.1, auf
Epoxidharz-Basis mit Zinkstaub nach Blatt 100-A'

Sollschichtdicke = 80 mym.
Abgerechnet wird die vorbereitete Stahlfläche.
Menge: 3270,000 m2
Leistungsbereichkatalog: 122

**2.4.140 Kantenschutzbeschichtung auftragen**
*** Pauschalposition
Auf Stahlkonstruktion nach Zeichnung zusätzliche Beschichtung als Kantenschutz nach Blatt 100-A, Bauteil-Nr. 5.2.1.
Bauteil Gesamtkonstruktion einschl. Lager.
Sollschichtdicke = 80 mym.
Menge: 1,000 Psch

**2.4.150 Stahloberfläche zwischenbeschichten*2 Schichten/Baust Airless*vorbereitete Fl.**
StL-Nr. 2212251390509922
Stahloberfläche nach Unterlagen des AG zwischenbeschichten.
Bauteil 'Gesamtkonstruktion einschl.Lager. Fahrbahnübergangskonstruktionen, deren Abdeckbleche,
Gehwege und Schrammborde werden gesondert vergütet.'

Zwischenbeschichtung bestehend aus zwei Schichten, auf
der Baustelle aufbringen.
Beschichtungsstoff 'für Bauteil Nr. 1.2.1 nach
Blatt100-A und Herstellerangaben zum
Gesamt-Beschichtungssystem.'

Sollschichtdicke '= 240 (2*120) mym.'

Zwischenbeschichtung mit Airless-Spritzgerät auftragen.
Ecken, Kanten, Schrauben, schwer zugängliche Bereiche,
etc. vorstreichen.
Abgerechnet wird die vorbereitete Stahlfläche.
Menge: 3270,000 m2
Leistungsbereichkatalog: 122

*Hinweis: Farbton*
Deckschicht im Farbton DB 301 (rot)

**2.4.160 Stahloberfläche deckbeschichten*auf Baustelle*80 mym Airless*vorbereitete Fl.**
StL-Nr. 2212261390291202
Stahloberfläche nach Unterlagen des AG deckbeschichten.
Bauteil 'Gesamtkonstruktion einschl.Lager. Fahrbahnübergangskonstruktionen, deren Abdeckbleche,
Gehwege und Schrammborde werden gesondert vergütet.'

Deckbeschichtung auf der Baustelle aufbringen.
Beschichtungsstoff 'auf Polyurethan-Basis mit
Eisenglimmer nach Blatt 100-A.'

Sollschichtdicke = 80 mym.
Deckbeschichtung mit Airless-Spritzgerät auftragen.
Ecken, Kanten, Schrauben, schwer zugängliche Bereiche,
etc. vorstreichen.
Abgerechnet wird die vorbereitete Stahlfläche.
Menge: 3270,000 m2
Leistungsbereichkatalog: 122

**2.4.170 Kennzeichnung Korr-Schutzsystem**
*** Pauschalposition
Herstellung der Kennzeichnung des Korrosionsschutzsystems am Überbau gemäß ZTV-ING Teil 4-3, Nr. 6.7 (Anhang B, Formblatt B.4.3.7). Anbringung am Bauwerk nach Absprache mit dem AG.
Menge: 1,000 Psch

**2.4.180 Nacharbeiten von Gerüstanschlagpunkten**
*** Pauschalposition
Nacharbeiten und Angleichen von Befestigungspunkten / Anschlagflächen der Gerüstbefestigungen, Vorbereitungsarbeiten durchführen,
Beschichtungsaufbau wie Gesamtkonstruktion.
Menge: 1,000 Psch

*Hinweis: Hinweis Ablauf*
Der anfallende Strahlschutt ist nach stat. Erfordernissen (Gerüststatik beachten), mindestens jedoch täglich aufzunehmen. Der Strahlschutt darf nicht mit Fremdstoffen oder untereinander vermischt werden. Absetzcontainer sind nach Schichtende jeweils zu verschließen und mit Brückennummer und Angaben zum Inhalt zu kennzeichnen.

#### Unterabschnitt 2.5 Entsorgung Strahlschutt

**2.5.10 Probe f. Dekla.analyse entnehmen**
StL-Nr. 2212291300
Repräsentative Strahlschuttprobe nach Unterlagen des AG
entnehmen. Strahlschutt aufnehmen und in geeigneten
Behältern zum zugelassenen Analyseinstitut transportieren. Deklarationsanalyse erstellen lassen. Ergebnis der
Analyse an den AG übergeben. Analysekosten werden vom
AN entrichtet und vom AG in nachgewiesener Höhe erstattet.
Menge: 4,000 St
Leistungsbereichkatalog: 122

*Hinweis: Hinweis separate Erfassung Strahlschutt*
Strahlschutt aus Beschichtungsabtrag von Gehweg und Schrammbord. Einschl. Gestellung von Absetzcontainern und deren Transport zu dem vom AG beauftragten Entsorgungsunternehmen.

**2.5.20 N.gef.Strahlsch. aus K.schutz ents. Einwegstrahlsch*Geb. trägt AG**
StL-Nr. 1210290712
Nicht gefährlichen Abfall, Strahlschutt aus Korrosionsschutzmaßnahmen, sammeln, in geeigneten Behältern
lagern und entsorgen. Abfall laden, fördern und einer
zugelassenen Entsorgungsanlage überlassen. Ab-
fallschlüssel 12 01 17. Entsorgungsnachweis nach Unterlagen des AG führen.
Abgerechnet wird nach Wiegescheinen.
Abfall = Strahlschutt aus Einwegstrahlen für Korrosionsschutzmaßnahmen.
Gebühren der Abfallentsorgung werden dem Entsorgungsträger vom AG vergütet.
Menge: 50,000 t
Leistungsbereichkatalog: 218

*Hinweis: Hinweis Strahlschutt Gesamtkonstruktion*
Strahlschutt der Gesamtkonstruktion ohne Gehweg und Schrammbord. Schadstoffbelastung gemäß Unterlagen des AG.
Einschl. Gestellung von Absetzcontainern und deren Transport zu dem vom AG beauftragten Entsorgungsunternehmen. Zulassung des Transporteurs ist nachzuweisen.

**2.5.30 Gef.Strahlsch. aus Kor.schutz ents. Einwegstrahlsch**
StL-Nr. 1210291301
Gefährlichen Abfall, Strahlschutt aus Korrosionsschutzmaßnahmen, sammeln, in geeigneten Behältern lagern und
entsorgen. Abfall laden, fördern und der Entsorgungsanlage nach Unterlagen des AG zuführen. Abfallschlüssel
12 01 16 Entsorgungsnachweis nach Unterlagen des AG
führen. Gebühren der Abfallentsorgung werden dem Entsorgungsträger vom AG vergütet.
Abgerechnet wird nach Wiegescheinen.
Abfall = Strahlschutt aus Einwegstrahlen für Korrosionsschutzmaßnahmen.
Menge: 340,000 t
Leistungsbereichkatalog: 218

#### Unterabschnitt 2.6 Asphaltarbeiten und Wegebau

**2.6.10 Asphaltbefestigung trennen*schneiden Dicke ü. 3-6 cm**
StL-Nr. 231130389102
Asphaltbefestigung geradlinig trennen.
Bereich 'vor Fahrbahnübergangskonstruktionen quer zur
Fahrbahn'

Trennen durch Schneiden.
Dicke der Asphaltbefestigung über 3 bis 6 cm.
Menge: 29,400 m
Leistungsbereichkatalog: 113

*Hinweis: Hinweis WL-seitiges Fräsen*
Einschl. eines ca. 30 cm breiten Streifens widerlagerseitig vor dem Fahrbahnübergang. Mehraufwand durch Brückenabläufe beidseitig vor Schrammborden

**2.6.20 Asphalt fräsen ADS*Gussasphalt*Tiefe ü.2,5-4,5cm Bauwerk mit Kappe*Fahrbahn Breite über 200cm*Fräsasph. verw.**
StL-Nr. 2311300511321610
Asphalt fräsen und Fräsgut aufnehmen. Anschlusskante
geradlinig auf Frästiefe herstellen. Der Schnittlinienabstand darf maximal 15 mm betragen.
Asphaltdeckschicht.
Asphaltdeckschicht = Gussasphalt.
Frästiefe über 2,5 bis 4,5 cm.
Auf Bauwerk mit Erschwernissen infolge Arbeiten bis an
Kappen oder Fugen.
Fläche = Fahrbahn.
Breite der Fläche über 200 cm.
Fräsasphalt nach Wahl des AN verwerten.
Menge: 500,000 m2
Leistungsbereichkatalog: 113

**2.6.30 Unterlage reinigen gefr. Asphaltsch.**
StL-Nr. 231130583000
Unterlage reinigen. Anfallendes Kehrgut nach Wahl des
AN verwerten.
Unterlage = gefräste Asphaltschicht.
Menge: 500,000 m2
Leistungsbereichkatalog: 113

**2.6.40 Bitumenemulsion aufsprühen Bk100-Bk3,2*Asphalt gefräst C60BP4-S*Menge 300 g/m2**
StL-Nr. 23113063120139
Bitumenemulsion zur Herstellung des Schichtenverbundes
aufsprühen.
Auf Verkehrsflächen der Belastungsklassen Bk100 bis
Bk3,2.
Unterlage = Asphaltbefestigung, gefräst.
Bindemittel = C60BP4-S.
Bindemittelmenge = 300 g/m2.
Vor Einbau 'Gussasphalt-Deckschicht'
Menge: 500,000 m2
Leistungsbereichkatalog: 113

**2.6.50 Asphaltdecksch. aus MA 11 S herst. Bk10 + Bk3,2*Dicke 3,5 cm Bitumen 30/45+vvZ**
StL-Nr. 23113607315000
Asphaltdeckschicht aus Gussasphalt MA 11 S herstellen.
Einbaubreiten nach Unterlagen des AG.
In Verkehrsflächen der Belastungsklassen Bk10 und
Bk3,2.
Einbaudicke = 3,5 cm einschließlich eingedrückter Ab-
streukörnung.
Bindemittel = 30/45 mit viskositätsveränderndem Zusatz
bzw. einem entsprechend viskositätsveränderten Bindemittel 30/45.
Menge: 455,000 m2
Leistungsbereichkatalog: 113

*Hinweis: Hnweis Probennahme*
Die Probennahme einschl. Beschriftung erfolgt durch den AN im Beisein des AG, Lieferung der Probe in das Baubüro des AG.

**2.6.60 Probegefäß liefern Alu-Schale25x25x4*Mithilfe Kprüf.**
StL-Nr. 1910171241
Probegefäß zur Aufnahme von Baustoffproben, für Kontrollprüfungen und für Rückstellproben des AG liefern.
Probegefäß = Aluminium-Schale, 25 x 25 x 4 cm.
Mithilfe bei der Probennahme im Baubereich nach Angaben
des AG.
Menge: 2,000 St
Leistungsbereichkatalog: 101

**2.6.70 Gussasphaltoberfläche bearbeiten bit.abst.aufbr.*LK 2/5, 5-9kg/m2 ungeb. verwert.**
StL-Nr. 23113667350001
Oberfläche der Gussasphaltschicht bearbeiten.
Grobe Gesteinskörnung, leicht bituminiert, auf die noch
heiße Oberfläche aufbringen.
Lieferkörnung 2/5, Abstreumenge 5 bis 9 kg/m2 und mit
leichter Walze andrücken.
Erkaltete Asphaltdeckschicht aus Gussasphalt abkehren
und nicht gebundene und gelöste Abstreukörnungen nach
Wahl des AN verwerten.
Menge: 455,000 m2
Leistungsbereichkatalog: 113

**2.6.80 Streifen/Rinne aus MA herst. Bk10+Bk3,2*Rinne 30 cm MA 11 S*Bitumen 30/45+vvZ**
StL-Nr. 2311367233140000
Streifen bzw. Rinne aus Gussasphalt herstellen.
In Verkehrsflächen der Belastungsklasse Bk10 und Bk3,2.
Einbau in Rinne, Breite 30 cm.
Mischgut = Gussasphalt MA 11 S
Bindemittel = 30/45 mit viskositätsveränderndem Zusatz
bzw. einem entsprechend viskositätsveränderten Bindemittel 30/45.
Menge: 153,000 m
Leistungsbereichkatalog: 113

*Hinweis: HinweisVerfahrensanwendung*
Verfahren C zur Anwendung bei Rinnen vor den Schrammborden, Erschwernis durch Brückenabläufe ist einzurechnen.

**2.6.90 Gussasphaltoberfläche bearbeiten fein abstreuen*Verfahren C ungeb. verwert.**
StL-Nr. 23113667640001
Oberfläche der Gussasphaltschicht bearbeiten.
Feine Gesteinskörnung auf die noch heiße Oberfläche
aufbringen.
Verfahren C.
Erkaltete Asphaltdeckschicht aus Gussasphalt abkehren
und nicht gebundene und gelöste Abstreukörnungen nach
Wahl des AN verwerten.
Menge: 45,000 m2
Leistungsbereichkatalog: 113

*Hinweis: Hinweis Anschluss Brückenabläufe*
Brückenabläufe ohne Anschlussfuge zum Schrammbord

**2.6.100 Anschluss a. Fuge m. Fugenm. herst. Fuge vor Kappen*Deckschicht Tiefe 35 mm*Breite 10 mm Fugenmasse N2**
StL-Nr. 2311391261051001
Anschluss als Fuge mit Fugenmasse herstellen.
Randfuge vor Brückenkappen.
In der Asphaltdeckschicht ausbilden.
Fugenspalttiefe = 35 mm.
Fugenspaltbreite = 10 mm.
Mit heiß verarbeitbarer Fugenmasse Typ N2, einschließlich zugehörigem und zuvor aufgetragenem Voranstrichmittel.
Menge: 145,000 m
Leistungsbereichkatalog: 113

**2.6.110 Anschluss a. Fuge m. Fugenm. herst. versch.Randfugen*Deckschicht Tiefe 35 mm*Breite 10 mm Fugenmasse N2**
StL-Nr. 2311391251051001
Anschluss als Fuge mit Fugenmasse herstellen.
Randfuge vor Borden, Übergängen, Abläufen u.ä.
In der Asphaltdeckschicht ausbilden.
Fugenspalttiefe = 35 mm.
Fugenspaltbreite = 10 mm.
Mit heiß verarbeitbarer Fugenmasse Typ N2, einschließlich zugehörigem und zuvor aufgetragenem Voranstrichmittel.
Menge: 47,000 m
Leistungsbereichkatalog: 113

### Abschnitt 3 Schutzplankenarbeiten Br. 150

#### Unterabschnitt 3.1 Demontage und Montage

**3.1.10 AEK aus Stahl abbauen ESP*Profil A*Regelabs. 12 m Pfosten i. Boden*HB 1 Teile verwerten**
StL-Nr. 2112900701111101
Anfangs-/Endkonstruktion (AEK) aus Stahl abbauen.
SE = Einfache Schutzplanke.
Holm Profil A.
Regelabsenkung 12,00 m.
Pfosten im Boden.
Pfosten in Boden, Homogenbereich HB 1 - FRS.
Pfostenlöcher entsprechend der sie umgebenden Fläche
schließen.
Konstruktionsteile nach Wahl des AN verwerten.
Menge: 5,000 St
Leistungsbereichkatalog: 129

**3.1.20 AEK aus Stahl abbauen ESP*Profil A*Behelfsabs. 4 m Pfosten i. Boden*HB 1 Teile verwerten**
StL-Nr. 2112900701131101
Anfangs-/Endkonstruktion (AEK) aus Stahl abbauen.
SE = Einfache Schutzplanke.
Holm Profil A.
Behelfsabsenkung 4,00 m.
Pfosten im Boden.
Pfosten in Boden, Homogenbereich HB 1 - FRS.
Pfostenlöcher entsprechend der sie umgebenden Fläche
schließen.
Konstruktionsteile nach Wahl des AN verwerten.
Menge: 1,000 St
Leistungsbereichkatalog: 129

**3.1.30 SE aus Stahl abbauen ESP*Profil A*Pfost. A 4,00 m HB 1*Pf.l.b. 1900 mm Teile verwerten**
StL-Nr. 2112900311110101
Schutzeinrichtung (SE) aus Stahl einschließlich sämtlicher Einzelteile abbauen.
SE = Einfache Schutzplanke.
Holm Profil A.
Mit Pfosten, Abstand = 4,00 m.
Pfosten in Boden, Homogenbereich HB 1 - FRS.
Pfostenlöcher entsprechend der sie umgebenden Fläche
schließen.
Pfostenlänge bis 1900 mm.
Konstruktionsteile nach Wahl des AN verwerten.
Menge: 430,000 m
Leistungsbereichkatalog: 129

**3.1.40 SE aus Stahl abbauen EDSP*Profil A*Pfost. A 1,33 m*Plattenpfosten Teile verwerten**
StL-Nr. 2112900321390301
Schutzeinrichtung (SE) aus Stahl einschließlich sämtlicher Einzelteile abbauen.
SE = Einfache Distanzschutzplanke.
Holm Profil A.
Mit Pfosten, Abstand = 1,33 m.
Pfosten in 'auf Schonplatte'

Plattenpfosten.
Konstruktionsteile nach Wahl des AN verwerten.
Menge: 60,000 m
Leistungsbereichkatalog: 129

*Hinweis: verschiedene Bereiche*
Demontage in Einzellängen von 20m

**3.1.50 Ergänzende SE abbauen Rohrgel. ESP*Gel.Abst. 4 m Konst. Verwerten**
StL-Nr. 211290421101
Ergänzende Schutzeinrichtung (SE) für Fußgänger oder
Zweiradfahrer an Fahrzeug-Rückhaltesystem abbauen.
Abbauteil = Rohrgeländer an einfacher Schutzplanke.
Geländerstützenabstand 4,00 m.
Konstruktionsteile nach Wahl des AN verwerten.
Menge: 80,000 m
Leistungsbereichkatalog: 129

**3.1.60 Leitpfosten abbauen Eingrableitpfost.*erf. Erdarbeiten Abbauteil verwert**
StL-Nr. 211290571101
Leitpfosten abbauen.
Abbauteil = Eingrableitpfosten.
Erforderliche Erdarbeiten ausführen. Vorhandene Pfostenlöcher entsprechend der sie umgebenden Fläche
schließen.
Abbauteile nach Wahl des AN verwerten.
Menge: 5,000 St
Leistungsbereichkatalog: 129

**3.1.70 Zusatzeinrichtung abbauen.*Abbauteil verwert**
StL-Nr. 2112906291
Zusatzeinrichtung des Fahrzeug-Rückhaltesystems
abbauen.
Zusatzeinrichtung 'Aufsatzleitpfosten'

Zusatzeinrichtung nach Wahl des AN verwerten.
Menge: 16,000 St
Leistungsbereichkatalog: 129

**3.1.80 Ergänzende SE abbauen Rohrgel. EDSP*Gel.Abst. 1,33 m Konst. Verwerten**
StL-Nr. 211290422401
Ergänzende Schutzeinrichtung (SE) für Fußgänger oder
Zweiradfahrer an Fahrzeug-Rückhaltesystem abbauen.
Abbauteil = Rohrgeländer an einfacher Distanzschutzplanke.
Geländerstützenabstand 1,33 m
Konstruktionsteile nach Wahl des AN verwerten.
Menge: 30,000 m
Leistungsbereichkatalog: 129

**3.1.90 Teil des FRS abbauen und herstellen Rohrgeländer*ESP Pf.Abst.4,0m**
StL-Nr. 211293071190
Teil des Fahrzeug-Rückhaltesystem (FRS) abbauen und
herstellen. Abgerechnet wird die Baulänge.
Teil = Rohrgeländer.
Konstruktion = Einfache Schutzplanke, Pfostenabstand
4,00 m.
Ausgebaute Teile 'Anfangs- / Endstück Zweiholmiges Rohrgeländer wieder montieren'
Menge: 3,000 m
Leistungsbereichkatalog: 129

*Hinweis: Nachfolgend Montage der neuen SE Ausfürung mit Holmprofil B*
Ausfürung mit Holmprofil B

**3.1.100 SE auf Brücken und Stützw. herst. Stahl*min. H2*max. W4 A*Klasse A o.gel.u.formag.T.**
StL-Nr. 2112911713411919
Schutzeinrichtung (SE) auf Brücken, Stützwänden oder
Streifenfundamenten einschließlich ggf. erforderlicher
systembedingter Befestigung herstellen. Abgerechnet
wird die Baulänge. Ggf. erforderliche Dilatation wird
übermessen und als Zulage gesondert vergütet. SE nach
den "Technischen Kriterien für den Einsatz von Fahrzeug-Rückhaltesystemen in Deutschland".
SE aus Stahl.
Aufhaltestufe mindestens H2.
Wirkungsbereichsklasse maximal W4.
Anprallheftigkeitsstufe = A.
Anpralllast Klasse A nach DIN EN 1991-2.
Aufstellung 'auf Schonplatte(vorhanden)'

Schutzeinrichtung ohne gelöste Teile größer 2 kg, die
in der Anprallprüfung von der Bauwerkskappe gefallen
sind und damit Dritte unterhalb der Brücke gefährden
könnten. Schutzeinrichtung ohne formaggressive Teile.
Schutzeinrichtung 'Systemhöhe 1,15 m'
Menge: 60,000 m
Leistungsbereichkatalog: 129

**3.1.110 SE am äußeren Fahrbahnrand herst. Stahl*min. H2*max. W4 A*o.gel.u.formag.T.**
StL-Nr. 2112910313411009
Schutzeinrichtung (SE) am äußeren Fahrbahnrand einschließlich erforderlicher systembedingter Arbeiten
herstellen. Abgerechnet wird die Baulänge. SE nach den
"Technischen Kriterien für den Einsatz von Fahrzeug-
Rückhaltesystemen in Deutschland".
SE aus Stahl.
Aufhaltestufe mindestens H2.
Wirkungsbereichsklasse maximal W4.
Anprallheftigkeitsstufe = A.
Schutzeinrichtung ohne gelöste Teile mit einer Masse
größer 2 kg im Anprallversuch nach DIN EN 1317. Schutzeinrichtung ohne formaggressive Teile.
Aufstellung 'Pflaster Doppellochbohrung'
Menge: 160,000 m
Leistungsbereichkatalog: 129

**3.1.120 SE am äußeren Fahrbahnrand herst. Stahl*min. H2*max. W4 A*o.gel.u.formag.T. HB 1**
StL-Nr. 2112910313411001
Schutzeinrichtung (SE) am äußeren Fahrbahnrand einschließlich erforderlicher systembedingter Arbeiten
herstellen. Abgerechnet wird die Baulänge. SE nach den
"Technischen Kriterien für den Einsatz von Fahrzeug-
Rückhaltesystemen in Deutschland".
SE aus Stahl.
Aufhaltestufe mindestens H2.
Wirkungsbereichsklasse maximal W4.
Anprallheftigkeitsstufe = A.
Schutzeinrichtung ohne gelöste Teile mit einer Masse
größer 2 kg im Anprallversuch nach DIN EN 1317. Schutzeinrichtung ohne formaggressive Teile.
Aufstellung in Boden, Homogenbereich HB 1 - FRS.
Menge: 160,000 m
Leistungsbereichkatalog: 129

**3.1.130 ÜK/ÜE für FRS herstellen (Zulage)*ÜK H1 auf H2 HB 1**
StL-Nr. 21129132929901
Übergangskonstruktion (ÜK) oder Übergangselement (ÜE)
für Fahrzeug-Rückhaltesystem (FRS) einschließlich erforderlicher systembedingter Arbeiten herstellen. Vergütet wird der Mehraufwand gegenüber der Herstellung
der angegebenen Position als Zulage. ÜK/ÜE nach den
"Technischen Kriterien für den Einsatz von Fahrzeug-
Rückhaltesystemen in Deutschland".
Zulage zu OZ '3.1.120'

ÜK von H1 auf H2.
ÜK/ÜE von OZ '3.1.120'

ÜK/ÜE auf OZ '3.1.140'

Aufstellung in Boden, Homogenbereich HB 1 - FRS.
Menge: 4,000 St
Leistungsbereichkatalog: 129

**3.1.140 SE am äußeren Fahrbahnrand herst. Stahl*min. H1*max. W4 A*o.gel.u.formag.T. HB 1**
StL-Nr. 2112910312411001
Schutzeinrichtung (SE) am äußeren Fahrbahnrand einschließlich erforderlicher systembedingter Arbeiten
herstellen. Abgerechnet wird die Baulänge. SE nach den
"Technischen Kriterien für den Einsatz von Fahrzeug-
Rückhaltesystemen in Deutschland".
SE aus Stahl.
Aufhaltestufe mindestens H1.
Wirkungsbereichsklasse maximal W4.
Anprallheftigkeitsstufe = A.
Schutzeinrichtung ohne gelöste Teile mit einer Masse
größer 2 kg im Anprallversuch nach DIN EN 1317. Schutzeinrichtung ohne formaggressive Teile.
Aufstellung in Boden, Homogenbereich HB 1 - FRS.
Menge: 354,000 m
Leistungsbereichkatalog: 129

**3.1.150 Dilatationsstoß herstellen (Zulage) zu H2*zu W3*auf Bauwerk**
StL-Nr. 21129146992301
Dilatationsstoß des Fahrzeug-Rückhaltesystems herstellen. Vergütet wird der Mehraufwand gegenüber der Herstellung der angegebenen Position als Zulage.
Dilatationsstoß nach den "Technischen Kriterien für den
Einsatz von Fahrzeug-Rückhaltesystemen in Deutschland".
Zulage zu OZ 'H2 W4'

Dilatation '320mm'

Zu Aufhaltestufe H2.
Zu Wirkungsbereich W3.
Einbau auf Bauwerk.
Menge: 4,000 St
Leistungsbereichkatalog: 129

**3.1.160 Passstück herstellen (Zulage)**
StL-Nr. 2112915299
Passstück des Fahrzeug-Rückhaltesystems (FRS) herstellen. Vergütet wird der Mehraufwand gegenüber der Herstellung der angegebenen Position als Zulage.
Zulage zu OZ 'diverse'
Menge: 8,000 St
Leistungsbereichkatalog: 129

**3.1.170 Leitpfosten aufstellen Leitpf.selbstaufr*M.Rohrausst. 3mm Aussteif. 0,5 m*Refl.beids. weiß Typ R3*Bohrung Pfeilz. Halt.a.Abst.H./Di**
Leitpfosten aus Niederdruckpolyäthylen (PE-HD) aufstellen.
Aufsatzleitpfosten, selbstaufrichtend, Länge 0,55 m.
Wanddicke 3 mm.
Retroreflektoren beidseitig, weiß.
Retroreflektoren Typklasse R3.
Bohrungen für Pfeilzeichen.
Stahlhalterung, feuerverzinkt auf Abstandhalter
/Distanzstück.
Leitpfosten 'Montage nur an den Stößen der Holme'
Menge: 16,000 St

**3.1.180 Leitpfosten aufstellen Leitpf.selbstaufr*M.Rohrausst. 3mm Aussteif. 0,5 m*Refl.beids. weiß Typ R3*Bohrung Pfeilz. Halt.a.Abst.H./Di**
Leitpfosten aus Niederdruckpolyäthylen (PE-HD) aufstellen.
Aufsatzleitpfosten, selbstaufrichtend, Länge 0,55 m.
Wanddicke 3 mm.
Retroreflektoren beidseitig, weiß.
Retroreflektoren Typklasse R3.
Bohrungen für Pfeilzeichen.
Stahlhalterung, feuerverzinkt auf Abstandhalter
/Distanzstück.
Leitpfosten 'Montage nur an den Stößen der Holme'
Zeichen 'Bohrung für Zeichen'
Menge: 5,000 St

**3.1.190 Pfosten des FRS herstellen**
StL-Nr. 2112917299
Zusätzlichen Pfosten des Fahrzeug-Rückhaltesystems
(FRS)einschließlich Konstruktions- und Befestigungsteilen herstellen.
Einbau in Konstruktion der OZ 'diverse'
Menge: 6,000 St
Leistungsbereichkatalog: 129

*Hinweis: Konstruktuktion: Terminal Primus P2*
Konstruktuktion: Terminal Primus P2 oder gleichwertig.
Leistungsklasse: P2
Aufgleiten nach RPS ausgeschlossen

**3.1.200 AEK für FRS herstellen*min. P2 A x1*y1*Z1*A*HB 1**
StL-Nr. 2112912291111101
Anfangs-/Endkonstruktion (AEK) für Fahrzeug Rückhaltesystem (FRS) einschließlich erforderlicher systembedingter Arbeiten herstellen. AEK nach den "Technischen
Kriterien für den Einsatz von Fahrzeug-
Rückhaltesystemen in Deutschland".
AEK an OZ 'H1 W4'

Leistungsklasse mindestens P2 A, einbahnig.
Dauerhafte seitliche Auslenkung Da = Klasse x1.
Dauerhafte seitliche Auslenkung Dd = Klasse y1.
Klasse des Abprallbereiches Z1.
Anprallheftigkeitsstufe = A.
Aufstellung in Boden, Homogenbereich HB 1 - FRS.
Menge: 2,000 St
Leistungsbereichkatalog: 129

*Hinweis: Regelabsenkung 12,0m*

**3.1.210 AEK für FRS herstellen*min. P2 A x1*y1*Z1*A*HB 1**
StL-Nr. 2112912291111101
Anfangs-/Endkonstruktion (AEK) für Fahrzeug Rückhaltesystem (FRS) einschließlich erforderlicher systembedingter Arbeiten herstellen. AEK nach den "Technischen
Kriterien für den Einsatz von Fahrzeug-
Rückhaltesystemen in Deutschland".
AEK an OZ 'System H1 W4'

Leistungsklasse mindestens P2 A, einbahnig.
Dauerhafte seitliche Auslenkung Da = Klasse x1.
Dauerhafte seitliche Auslenkung Dd = Klasse y1.
Klasse des Abprallbereiches Z1.
Anprallheftigkeitsstufe = A.
Aufstellung in Boden, Homogenbereich HB 1 - FRS.
Menge: 1,000 St
Leistungsbereichkatalog: 129

**3.1.220 Anschlusskonstruktion herst. (Zul.)*HB 1**
StL-Nr. 211291409991
Anschlusskonstruktion an Altsystem im Bestand (FRS)
einschließlich erforderlicher systembedingter Arbeiten
herstellen. Vergütet wird der Mehraufwand gegenüber der
Herstellung der angegebenen Position als Zulage.
Zulage zu OZ 'H1 W4'

Anschlusskonstruktion an 'H1 W4 - Bestand Pa=4m'

Holm 'von B-Holm auf A-Holm'

Aufstellung in Boden, Homogenbereich HB 1 - FRS.
Menge: 1,000 St
Leistungsbereichkatalog: 129

**3.1.230 Befestigungsbolzen des FRS ersetzen**
Ggf. unbrauchbare oder abgerissene Stehbolzen der Schutzplankenfußverschraubung auf der Brückenkappe durch geeignetes Schweißverfahren ersetzen.
Schweißnahtvorbereitung nach Wahl des AN,
Bolzen feuerverzinkt, Nachbeschichtung des Schweißnahtbereiches durch Kaltverzinken, 2. Arbeitsgang mit Grundbeschichtung des Gehwegbelages.
Menge: 50,000 St
